# Caritas-Förderzentrum St. Laurentius und Paulus
Angebotsaufforderung (GAEB 90, DA83)
DV-Nummer: 316
Währung: EUR
Auftraggeber: Caritasverband für die Diözese Speyer e.V., Nikolaus-von-Wei

## Fliesenarbeiten inkl. abwaschbare Tapete
Datum: 13.04.26

### Titel 00 Vorbemerkungen

*Hinweis*
Allgemeiner Maßnahmenbeschrieb:

In der Förderschule des Caritas Förderzentrums St.
Laurentius und
Paulus in der Queichheimer Hauptstraße 235 in Landau
i.d. Pfalz
werden zwei Drittel der derzeit 160 Schüler im
Bildungsgang
ganzheitliche Entwicklung unterrichtet, d. h. neben dem
Förderschwerpunkt motorische Entwicklung besteht auch
noch
sonderpädagogischer Förderbedarf im Bereich
ganzheitliche
Entwicklung.

Die Förderschule wurde im Jahr 1971 in Massivbauweise
als
Flachdachgebäude erbaut. 1990 wurde ein komplettes
Walmdach
aufgesetzt. Der Dachraum ist ungenutzt. Seither haben
sich die
(sonder-) pädagogischen Anforderungen an das
Schulgebäude und
die Einrichtung weitreichend verändert. Da
beim Bau der Schule, damals für ca. 120 Schülerinnen
und Schüler
geplant, die heute gültigen pädagogischen Konzepte
nicht
berücksichtigt werden konnten und in den vergangenen
Jahren
keine größeren Maßnahmen durchgeführt wurden, befindet
sich die
Schule nicht mehr auf dem aktuellen Stand.

Somit werden die Durchführungen umfassender
Baumaßnahmen
am bestehenden Schulgebäude geplant. In den vergangenen
Jahren wurden lediglich umfassende
Brandschutzmaßnahmen sowie
die Sanierung des Trinkwasseranlage des
Gesamteinrichtung
durchgeführt.

Die Maßnahmen dieser Sanierung sind wie folgt geplant:

Grundlegende Sanierungsmaßnahmen in Klassenräumen,
Therapieräumen, Büros und Fluren
Einbau eine Lüftungsanlage inklusive Einbau von
Klimatisierungsgeräten
Erneuerung von elektrischen Leitungsführungen
Sanierung des Schwimmbades mit Umkleiden
Sanierung der Aula und WC-Anlagen
Sanierung der Pflegebäder, WC-Anlagen
Umbau der Lehrküche
Herstellung eines barrierefreien Pausenhofes

Die Gebäudeteile, welche Gegenstand dieser Maßnahme
sind,
beinhalten folgende Nutzungen:

Bauteil P:
UG (Teilunterkellerung): Schwimmbadbecken
Schwimmbadtechnik
EG: Schwimmbad mit zugehörigen Umkleiden, Klassen-,
Therapie- und Verwaltungsräume, kleinere
Sanitärbereiche
OG: Klassen-, Therapie- und Verwaltungsräume, großer
Sanitärbereich für die Schüler*innen
Dachraum: Einbau einer Technikzentrale, Leitungsverzug
der
neuen Lüftungsanlage

Bauteil R:
EG: Großküche (NICHT Gegenstand dieser Maßnahme)
OG: Mensa, Ausgabeküche, Klassen-, Therapie- und
Verwaltungsräume
Dachraum: ungenutzt  lediglich Leitungsverzug der neuen
Lüftungsanlage

Bauteil O:
EG: Notwendiger Flur, Erschließung, Verwaltungsräume
OG: Notwendiger Flur, kleine Sanitärbereiche,
Erschließung,
Verwaltungsräume
Dachraum: ungenutzt  lediglich Leitungsverzug der neuen
Lüftungsanlage

Bauteil A:
EG: Gymnastikhalle mit zugehörigen Nebenräumen,
Klassen-,
Therapie- und Verwaltungsräume, großer Sanitärbereich
für die
Schüler*innen, Werkraum, Lehrküche
OG: Klassen-, Therapie- und Verwaltungsräume, großer
Sanitärbereich für die Schüler*innen
Dachraum: Einbau einer Technikzentrale, Leitungsverzug
der
neuen Lüftungsanlage

Bauteil B:
EG: Ambulanter Dienst Verwaltungsräume (NICHT
Gegenstand
dieser Maßnahme), Haupteingang
OG: Klassenräume, kleiner Sanitärbereich
Dachraum: ungenutzt  lediglich Leitungsverzug der neuen
Lüftungsanlage

Bauteil C:
EG: Klassen-, Therapie- und Verwaltungsräume, kleiner
Sanitärbereich, Erschließung
OG 1: Bibliothek, Erschließung
OG 2: (NICHT Gegenstand dieser Maßnahme), Erschließung
OG 3: (NICHT Gegenstand dieser Maßnahme), Erschließung
OG 4: Klassen- und Therapieräume, kleiner
Sanitärbereich,
Erschließung
Dachraum: Einbau einer Technikzentrale

Bauteil L:
EG: Notwendiger Flur, Erschließung, Rampe
OG: Notwendiger Flur, Erschließung, Rampe
Dachraum: ungenutzt  lediglich Leitungsverzug der neuen
Lüftungsanlage

Bauteil M:
EG: Notwendiger Flur, Erschließung, Rampe
OG: (NICHT Gegenstand dieser Maßnahme)
Dachraum: ungenutzt (NICHT Gegenstand dieser Maßnahme)

Bauteil F:
EG: Aula mit Bühne, Sanitärbereich
OG: (NICHT Gegenstand dieser Maßnahme)
Dachraum: ungenutzt (NICHT Gegenstand dieser Maßnahme)

Diese Gebäudeteile sind NICHT Gegenstand der Maßnahme:
Bauteil D, Bauteil E, Bauteil U, Bauteil G, Bauteil N,
Bauteil K, Bauteil
H, Bauteil S, Bauteil T

Bauabschnitte:

Die Sanierung erfolgt abschnittsweise in drei
Bauabschnitten.
BA 1: Gebäudeteil A, B, L
BA 2: Gebäudeteile P, R, O, C (EG+4.OG), P
(Schwimmhalle)
BA 3: Gebäudeteil C (EG+4.OG+Dach), L, M, F und
Pausenhöfe
Dachraum als Sonderabschnitt.

Bauablaufsbedingte Unterbrechungen innerhalb eines
Bauabschnittes sind einzukalkulieren. Nach Vollendung
der Arbeiten
innerhalb eines Bauabschnittes sind Unterbrechungen
bis zum Start
des nächsten Bauabschnittes einzukalkulieren.

Umbaumaßnahmen finden im laufenden Schulbetrieb statt.
Staub- und Lärmbelästigungen während der Unterrichts-
bzw.
Betriebszeiten sind zu minimieren
(Bundes-Immissionsschutzgesetz beachten).
Arbeiten mit lauten Geräten sind möglichst nach 15 Uhr
oder
in den Schulferien durchzuführen.

*Hinweis*
1.HINWEISE

Gegenstand der Ausschreibung sind Fliesen- und
Plattenarbeiten
nach DIN 18352

Leistungsbeschreibung und Pläne:
Grundlage des Angebotes sind die Leistungsbeschreibung
in den
Vorbemerkungen und Positionen sowie die beigefügten
Pläne. Die
Pläne dienen zur Übersicht. Der Bieter ist
verpflichtet, die im
Leistungsverzeichnis beschriebenen Positionen auf
Vollständigkeit,
fachgerechte Ausführbarkeit und Eignung für den
vorgesehenen
Verwendungszweck zu prüfen. Dies gilt auch im Hinblick
auf die
vorgesehenen Verbindungen mit dem Bauwerk und den zu
erwartenden Beanspruchungen.

2. NORMEN

Es gilt die VOB, die Herstellerempfehlungen, die
allgemein
anerkannten Regeln der Technik, Merkblätter,sowie alle
geltenden
DIN-Normen über die auszuführenden Arbeiten und
beschriebenen
Materialien und der zu erwartenden üblichen
Beanspruchungen.

### Titel 01 Bauabschnitt 1

#### Bereich 01.01 Baustelleneinrichtung

**01.01.10 Baustelleneinrichtung**
Einrichten, Vorhalten über die vereinbarte
Leistungszeit, sowie
Räumen der Baustelle,
mit folgenden in den Pauschalpreis einzukalkulierenden
Leistungen:

- Einrichten Aufenthalts- und Lagerräume
- Baustellentür
- Maschinen, Geräte
- alle sonstigen Maßnahmen, die für das ordnungsgemäße
Arbeiten
notwendig sind.

Bauseits vorhanden:

- Bauzaun
- Verkehrssicherung
- Wasser- und Stromanschluss
- DIXI-WC / Sanitärcontainer
- Räumlichkeit zur Lagerung
Menge: 1,000 psch

**01.01.20 Umzug Baustelleneinrichtung**
Umzug der vorgenannten Baustelleneinrichtung, abhängig
vom
Bauablauf, in eine andere bauseits gestellte
Räumlichkeit.
mit folgenden in den Pauschalpreis einzukalkulierenden
Leistungen:

- Rückversetzen des vorherigen Lagerraums in den
ursprünglichen
Zustand
- Umsetzen Baustellentür
- Umräumen Maschinen, Geräte
Menge: 1,000 St

#### Bereich 01.02 Vorbereitende Arbeiten

*Hinweis*

**01.02.1 Messung, Estrichfeuchte**
Messung der Estrichfeuchte zur Feststellung der
Belegreife mit
einem CM-Gerät. Die Orte der Messstellen sind zusammen
mit der
Bauleitung festzulegen.

Leistungsbestandteile
Messung der Estrichfeuchte mit einem
Calciumcarbid-Messgerät
(CM)

Zweck:  Ermittlung der Restfeuchte im Estrich
Vorleistung:  Estrich
Folgeleistung: Bodenbelag
Menge: 3,000 psch

**01.02.2 Untergrundvorbereitung, Reinigung Wandfläche**
Untergrundvorbereitung der Wandflächen durch Reinigung.

Leistungsbestandteile
Reinigen des Untergrunds
Entfernung loser Bestandteile (z.B. Staub, Öl,
Anstrich- und
Mörtelreste)
Entsorgung des anfallenden Materials nach AVV-Schlüssel

Zweck: Verbesserung der Haftung
Vorleistung (baus.): Wand aus Beton, Mauerwerk oder
Trockenbau
Folgeleistung: z.B. Haftgrund, Spachtelung

Einbauort: Sanitär, Küche
Menge: 270,000 m²

**01.02.3 Untergrundvorbereitung, Reinigung Bodenfläche**
Untergrundvorbereitung der Bodenflächen durch
Reinigung.

Leistungsbestandteile
Reinigen des Untergrunds
Entfernung loser Bestandteile (z.B. Staub, Öl,
Anstrich- und
Mörtelreste)
Entsorgung des anfallenden Materials nach AVV-Schlüssel

Zweck: Verbesserung der Haftung
Vorleistung (baus.): Bodenfläche aus Beton, Estrich,
Dämmung oder Trockenbau
Folgeleistung: z.B. Haftgrund, Nivelliermasse

Einbauort: Sanitär, Küche
Menge: 205,000 m²

**01.02.4 Risse im Estrich schließen**
Risse im Estrich kraftschlüssig schließen gem.
DIN18560.

Leistungsbestandteile
Rissaufweitung und Säuberung
Quereinschnitte, e<30cm
Rissverguss und -verklammerung
Quarzsandabstreuung

Zweck: ebener Untergrund für Haftverbund
Vorleistung: Estrich
Folgeleistung: Höhenausgleich bzw. Haftgrund
Untergrund: Zementestrich
Rissbreite: bis 5 mm
Material: 2-komponentiger Injektionsharz auf
Epoxydharzbasis
Menge: 10,000 m

**01.02.5 Entkopplungsmatte**
Abdichtungs- und Entkopplungsbahn für Fliesen liefern
und
einbauen auf kritischen Untergründen zur Überbrückung
von
Untergrundspannungen (bei Rissen im Estrich, bei
Übergangsbereichen zwischen altem und neuem Estrich).

Verlegung im Kleberbett.
Stoßfugen sind mit Dichtband abzukleben.
Beides ist hier mit einzukalkulieren.

Einbauort:
Innenbereich, Boden,
Wassereinwirkungsklasse bis W2-1

Fliesentyp: Feinsteinzeugfliesen, siehe nachfolgende
Positionen
Fliesenformate: siehe nachfolgende Positionen

Material: Polyethylen mit Vlies
Schichtdicke: ca. 1mm
Gewicht: ca. 0,35 kg/m²
Wasserundurchlässigkeit: ca. 1,5 bar
Höchstzugkraft quer: ca. 430 N / 50 mm
Höchstzugkraft längs: ca. 400 N / 50 mm
Bruchdehnung quer: ca. 100 %
Bruchdehnung längs: ca. 90 %
Haftzugfestigkeit: ca. 0,2 N/mm²
Äquivalente Luftschichtdicke (sd): ca. 85 Meter
Verarbeitungstemperatur: ca. + 5 °C bis + 30 °C
Temperaturbeständigkeit: ca. - 20 °C bis + 80 °C
Baustoffklasse: B2 nach DIN 4102-1

Hersteller und Typ:

'..................................................'
vom Bieter einzutragen.
Menge: 20,000 m

*Hinweis*

**01.02.6 Spachtelung, Wandfläche**
Kunststoffmodifizierte Flächenspachtelmasse/ Dünnputz
auf
Gipsbasis.

Leistungsbestandteile
Haftgrund nach Systemerfordernis
Flächenspachtelmasse

Abrechnungshinweis: Der AN erstellt ein Messprotokoll
über
erforderliche Mehrstärken anhand eines Messprotokolls
mit
Messraster 50x50 cm und legt dieses dem AG rechtzeitig
vor Beginn
der Ausführung zur Prüfung und Freigabe als Grundlage
seines
Vergütungsanspruchs vor!

Zweck: Toleranzausgleich
Vorleistung: Beton-, Putz- oder
Trockenbauwandfläche
Folgeleistung: Wandbelag aus Fliesen
Druckfestigkeit: C25 gem. DIN EN 13813
Ausgleichsstärke: bis 5 mm, i. M. 3 mm

Ortsangabe: Sanitär, Küche
Menge: 55,000 m2

**01.02.7 Spachtelung, Bodenfläche**
Kunststoffmodifizierte Flächenspachtelmasse/ Dünnputz
auf
Gipsbasis.

Leistungsbestandteile
Haftgrund nach Systemerfordernis
Flächenspachtelmasse

Abrechnungshinweis: Der AN erstellt ein Messprotokoll
über
erforderliche Mehrstärken anhand eines Messprotokolls
mit
Messraster 50x50 cm und legt dieses dem AG rechtzeitig
vor Beginn
der Ausführung zur Prüfung und Freigabe als Grundlage
seines
Vergütungsanspruchs vor!

Zweck: Toleranzausgleich
Vorleistung: Beton- bzw. Zementestrichflächen
Folgeleistung: Bodenbelag aus Fliesen
Druckfestigkeit: C25 gem. DIN EN 13813
Ausgleichsstärke: bis 5 mm, i. M. 3 mm

Ortsangabe: Sanitär, Küche
Menge: 52,000 m2

**01.02.8 Nivellierausgleich, bis 5mm**
Ausgleichs- bzw. Nivelliermasse als selbstverlaufende,
kunststoffvergütete Zementmasse.

Leistungsbestandteile
Entfernung loser Bestandteile (z. B. Staub, Öl,
Anstrich- und
Mörtelreste) und Reinigung
Haftgrund
Ausgleichs- bzw. Nivelliermasse

Abrechnungshinweis: Der AN erstellt ein Messprotokoll
über
erforderliche Mehrstärken anhand eines Messprotokolls
mit
Messraster 50x50 cm und legt dieses dem AG rechtzeitig
vor Beginn
der Ausführung zur Prüfung und Freigabe als Grundlage
seines
Vergütungsanspruchs vor!

Zweck: Toleranzausgleich
Vorleistung: Beton- bzw. Zementestrichflächen
Folgeleistung: Bodenbelag aus Fliesen
Druckfestigkeit: C25 gem. DIN EN 13813
Ausgleichsstärke: bis 5 mm, i. M. 4 mm

Ortsangabe: Sanitär, Küche
Menge: 10,000 m2

**01.02.9 Nivellierausgleich, 6-10mm**
Ausgleichs- bzw. Nivelliermasse als selbstverlaufende,
kunststoffvergütete Zementmasse.

Leistungsbestandteile
Entfernung loser Bestandteile (z. B. Staub, Öl,
Anstrich- und
Mörtelreste) und Reinigung
Haftgrund
Ausgleichs- bzw. Nivelliermasse

Abrechnungshinweis: Der AN erstellt ein Messprotokoll
über
erforderliche Mehrstärken anhand eines Messprotokolls
mit
Messraster 50x50 cm und legt dieses dem AG rechtzeitig
vor Beginn
der Ausführung zur Prüfung und Freigabe als Grundlage
seines
Vergütungsanspruchs vor!

Zweck: Toleranzausgleich
Vorleistung: Beton- bzw. Zementestrichflächen
Folgeleistung: Bodenbelag aus Fliesen
Druckfestigkeit: C25 gem. DIN EN 13813
Ausgleichsstärke: bis 6-10 mm, i. M. 8 mm

Ortsangabe: Sanitär, Küche
Menge: 10,000 m2

**01.02.10 Voranstrich, Wandflächen**
Voranstrich als Kunstharz-Dispersion

Leistungsbestandteile
Auftragen der Voranstrichs

Zweck: Haftvermittlung zwischen Untergrund
und Fliesenkleber
Vorleistung: Verputzte Betonwände oder
Trockenbauwandfläche
Folgeleistung: Wandbelag aus Fliesen

Ortsangabe:  Sanitär, Küche (Wandflächen)
Menge: 270,000 m²

**01.02.11 Voranstrich EP-Grundierung, Bodenfläche**
Voranstrich als Epoxidharz-Grundierung

Leistungsbestandteile
Auftragen der Voranstrichs auf Boden
mit Quarzsand abstreuen

Zweck: Haftvermittlung zwischen Untergrund
und Fliesenkleber
Vorleistung: Beton- bzw. Zementestrichflächen
Folgeleistung: Bodenbelag aus Fliesen

Ortsangabe:  Sanitär, Küche (Bodenflächen)
Menge: 205,000 m²

*Hinweis*

**Ausführungsbeschreibung 0001 Bau- und Leistungsbeschreibung - Sanitärräume**
*Bau- und Leistungsbeschreibung - Sanitärräume*
Die Sanitärräume/Bäder mit Duschen sind gemäß der
Wassereinwirkungsklasse W2-I an allen Bodenflächen im
Verbund
abzudichten.

Die Wandflächen oberhalb von Duschen und Badewanne sind
gemäß der Wassereinwirkungsklasse W1-I abzudichten.

Die Abdichtungsflächen sind vor Ausführung mit der
Bauleitung
abzustimmen.

**01.02.12 Wandabdichtung, W1-I, innen, Polymerdispersion**
Wandabdichtung, innen, mittels Polymerdispersion gem.
DIN 18534.

Leistungsbestandteile
Abdichtungsarbeiten

Zweck: Abdichtung
Beanspruchung: mäßig durch häufiges Spritzwasser
 Brauchwasser, jedoch ohne
 anstauendes Wasser
Vorleistung: Verputzte Betonwände oder
Trockenbauwandfläche
Folgeleistung: Wandbelag aus Platten
Wassereinwirkungsklasse: W1-I, gem. DIN 18534
Material: Polymerdispersion
Abdichtungshöhe: bis 3,00m

Einbauort: Sanitär
Menge: 200,000 m²

**01.02.13 Bodenabdichtung, W2-l, innen, Reaktionsharz**
Bodenabdichtung, innen, mittels Reaktionsharz RM DIN
EN 14891,
Wassereinwirkungsklasse W2-l (hoch) gem. DIN 18534-1.

Wandanschluss: H mind. 15 cm über OKFFB

Leistungsbestandteile
Abdichtungsarbeiten

Zweck: Abdichtung
Beanspruchung: hoch bspw. durch Spritz- oder
 Ablaufwasser bei bodengleichen
 Duschen
Vorleistung: Zementestrich
Folgeleistung: Bodenbelag aus Platten
Wassereinwirkungsklasse: W2-I, gem. DIN 18534-1
Material: Reaktionsharz

Einbauort:  Sanitär
Menge: 160,000 m²

**01.02.14 Anschlussfuge, Dichtbandeinlage W2-l**
Anschlussfuge in die zuvor beschriebene
Fußbodenabdichtung
gem. DIN 18534 eindichten.

Leistungsbestandteile
Herstellen der Anschlussfuge
inkl. Dichtbandeinlage, Breite 100 mm
Einbinden der Anschlussfuge in die Flächenabdichtung

Zweck: Abdichtung
Vorleistung: Estrich mit Toleranzausgleich/
 Verputzte Betonwände oder
Trockenbauwandfläche
Folgeleistung: Boden-/Wandbelag aus Platten

Ortsangabe: Sanitär
Menge: 225,000 m

**01.02.15 Abdichtung Manschette W2-l**
Abdichtung im Verbund (AIV) an Durchdringung
anschließen,
Wassereinwirkungsklasse W2-I (hoch) DIN 18534-1, mit
Manschette,

Maße der Manschette entsprechend Sanitärobjekt

Leistungsbestandteile
Abdichten an Durchdringungen

Zweck: Abdichtung
Vorleistung: Verputzte Betonwände oder
Trockenbauwandfläche
Folgeleistung: Wandbelag aus Platten

Ortsangabe: Sanitär
Menge: 120,000 St

**01.02.16 Anschlussfuge Innenecke, Dichtbandeinlage W2-l**
Anschlussfuge in Innenecke in die zuvor beschriebene
Wandabdichtung gem. DIN 18534 eindichten.

Leistungsbestandteile
Herstellen der Anschlussfuge in Innenecke
inkl. Dichtbandeinlage, Breite 100 mm
Einbinden der Anschlussfuge in die Flächenabdichtung

Zweck: Abdichtung
Vorleistung: Estrich mit Toleranzausgleich/
 Verputzte Betonwände oder
Trockenbauwandfläche
Folgeleistung: Boden-/Wandbelag aus Platten

Ortsangabe: Sanitär
Menge: 70,000 m

**01.02.17 Anschlussfuge Außenecke, Dichtbandeinlagen W2-l**
Anschlussfuge in Innenecke in die zuvor beschriebene
Wandabdichtung gem. DIN 18534 eindichten.

Leistungsbestandteile
Herstellen der Anschlussfuge in Außenecke
inkl. Dichtbandeinlage, Breite 100 mm
Einbinden der Anschlussfuge in die Flächenabdichtung

Zweck: Abdichtung
Vorleistung: Estrich mit Toleranzausgleich/
 Verputzte Betonwände oder
Trockenbauwandfläche
Folgeleistung: Boden-/Wandbelag aus Platten

Ortsangabe: Sanitär
Menge: 20,000 m

**01.02.18 Bodenablauf, eindichten W2-l**
Bauseitige Bodenabläufe mit Flansch in die zuvor
beschriebene
Fußbodenabdichtung gem. DIN 18534 eindichten.

Leistungsbestandteile
Einmessen und Justieren Bodenablauf
Untermörtelung mit Schnellzement
Anarbeiten der Dämmung und Estrich an Einlauf
Anarbeiten der Abdichtung an den Einlauf

Zweck: Abdichtung
Vorleistung (baus.): Bodeneinlauf (TGA)
Folgeleistung: Bodenbelag Fliesen
Nennweite: bis 15 cm (zzgl. Flansch)

Ortsangabe: Sanitär
Menge: 18,000 St

**Ausführungsbeschreibung 0002 Bau- und Leistungsbeschreibung - Küche**
*Bau- und Leistungsbeschreibung - Küche*
Die Küche ist gemäß der Wassereinwirkungsklasse W3-I
an allen
Boden- und Wandflächen im Verbund abzudichten

**01.02.19 Wandabdichtung, W3-l, innen, Reaktionsharz**
Wandabdichtung, innen, mittels Polymerdispersion
gem.DIN 18534.

Leistungsbestandteile
Abdichtungsarbeiten

Zweck: Abdichtung
Beanspruchung: sehr hoch, bspw. bei Hochdruck-
 oder Nassreinigung
Vorleistung: ---
Folgeleistung: Wandbelag aus Platten
Wassereinwirkungsklasse: W3-I, gem. DIN 18534-1
Material: Reaktionsharz
Abdichtungshöhe: bis 3,00m

Einbauort: Küche
Menge: 70,000 m²

**01.02.20 Bodenabdichtung, W3-l, innen, Reaktionsharz**
Bodenabdichtung, innen, mittels Reaktionsharz RM DIN
EN 14891,
Wassereinwirkungsklasse W3-l (sehr hoch) gem. DIN
18534-1.

Wandanschluss: H mind. 15 cm über OKFFB

Leistungsbestandteile
Abdichtungsarbeiten

Zweck: Abdichtung
Beanspruchung: sehr hoch, bspw. bei Hochdruck-
 oder Nassreinigung
Vorleistung: Zementestrich
Folgeleistung: Bodenbelag aus Platten
Wassereinwirkungsklasse: W3-I, gem. DIN 18534-1
Material: Reaktionsharz

Einbauort:  Küche
Menge: 60,000 m²

**01.02.21 Anschlussfuge, Dichtbandeinlage W3-l**
Anschlussfuge in die zuvor beschriebene
Fußbodenabdichtung
gem. DIN 18534 eindichten.

Leistungsbestandteile
Herstellen der Anschlussfuge
inkl. Dichtbandeinlage, Breite 100 mm
Einbinden der Anschlussfuge in die Flächenabdichtung

Zweck: Abdichtung
Vorleistung: Estrich mit Toleranzausgleich/
 Verputzte Betonwände oder
Trockenbauwandfläche
Folgeleistung: Boden-/Wandbelag aus Platten

Ortsangabe: Küche
Menge: 35,000 m

**01.02.22 Abdichtung Manschette W3-l**
Abdichtung im Verbund (AIV) an Durchdringung
anschließen,
Wassereinwirkungsklasse W3-I (sehr hoch) DIN 18534-1,
mit
Manschette

Art der Manschette entsprechend Sanitärobjekt

Leistungsbestandteile
Abdichten an Durchdringungen

Zweck: Abdichtung
Vorleistung: Verputzte Betonwände oder
Trockenbauwandfläche
Folgeleistung: Wandbelag aus Platten

Ortsangabe: Küche
Menge: 20,000 St

**01.02.23 Anschlussfuge Innenecke, Dichtbandeinlage W3-l**
Anschlussfuge in Innenecke in die zuvor beschriebene
Wandabdichtung gem. DIN 18534 eindichten.

Leistungsbestandteile
Herstellen der Anschlussfuge in Innenecke
inkl. Dichtbandeinlage, Breite 100 mm
Einbinden der Anschlussfuge in die Flächenabdichtung

Zweck: Abdichtung
Vorleistung: Estrich mit Toleranzausgleich/
 Verputzte Betonwände oder
Trockenbauwandfläche
Folgeleistung: Boden-/Wandbelag aus Platten

Ortsangabe: Küche
Menge: 25,000 m

**01.02.24 Anschlussfuge Außenecke, Dichtbandeinlagen W3-l**
Anschlussfuge in Innenecke in die zuvor beschriebene
Wandabdichtung gem. DIN 18534 eindichten.

Leistungsbestandteile
Herstellen der Anschlussfuge in Außenecke
inkl. Dichtbandeinlage, Breite 100 mm
Einbinden der Anschlussfuge in die Flächenabdichtung

Zweck: Abdichtung
Vorleistung: Estrich mit Toleranzausgleich/
 Verputzte Betonwände oder
Trockenbauwandfläche
Folgeleistung: Boden-/Wandbelag aus Platten

Ortsangabe: Küche
Menge: 15,000 m

**01.02.25 Bodenablauf, eindichten W3-l**
Bauseitige Bodenabläufe mit Flansch in die zuvor
beschriebene
Fußbodenabdichtung gem. DIN 18534 eindichten.

Leistungsbestandteile
Einmessen und Justieren Bodenablauf
Untermörtelung mit Schnellzement
Anarbeiten der Dämmung und Estrich an Einlauf
Anarbeiten der Abdichtung an den Einlauf

Zweck: Abdichtung
Vorleistung (baus.): Bodeneinlauf (TGA)
Folgeleistung: Bodenbelag Fliesen
Nennweite: bis 15 cm (zzgl. Flansch)

Ortsangabe: Küche(BA1), Schwimmbad(BA2)
Menge: 2,000 St

**01.02.26 Bodenrinne eindichten W3-l**
Bauseitige Bodenrinne mit Flansch in die zuvor
beschriebene
Fußbodenabdichtung eindichten.

Leistungsbestandteile
Einmessen und Justieren Bodenrinne
Untermörtelung mit Schnellzement
Anarbeiten der Dämmung und Estrich an Rinne
Anarbeiten der Abdichtung an Rinne

Zweck: Abdichtung
Vorleistung (baus.): Bodenrinne (TGA)
Folgeleistung: Bodenbelag Fliesen
Breite: bis 15 cm (zzgl. Flanschbreite)

Ortsangabe: Küche
Menge: 7,000 m

#### Bereich 01.03 Bodenfliesen im Innenbereich

*Hinweis*

**Ausführungsbeschreibung 0003 Bau- und Leistungsbeschreibung Bodenfliesen - Sanitär**
*Bau- und Leistungsbeschreibung Bodenfliesen - Sanitär*
Das Verlegemuster ist vor Arbeitsbeginn mit der
Bauleitung
abzustimmen und erfolgt nach Angabe AG.

Die Fugenbreite, wenn nicht anders angegeben ist gemäß
Herstellerempfehlung auszuführen.

**01.03.1 Bodenfliesen, 30x60cm, R10/A**
Bodenbelag aus trockenpressten Fliesen/ Platten gem.
DIN EN 14411
Gruppe Bla, im Innenbereich.

Leistungsbestandteile
Untergrundprüfung auf Eignung
Fliese mit Spachtelmasse, selbstverlaufend
Bodenbelag
Verfugung
Reinigung von Zementschleier

Vorleistung (baus.): Estrich
Rutschhemmung: mind. R10 gem. DGUV Regel 108-003
Kanten: geformt, kalibriert
Lagerung: Dünnbett, DIN 18157
Verlegeart: orthogonal
Verband: Halbverband
Material: Feinsteinzeug DIN EN 14411
Oberfläche: unglasiert, strukturiert, matt
Dekor: Jurastein-Optik, granuliert, dezente
Glanzpunkte, grau

Nennmaß: 30x60 cm
Dicke: 8mm
Fuge: Fugenbreite gemäß
Herstellerempfehlung, Farbe gemäß
Abstimmung mit Architekt

Einbauort: Sanitär

Leistungsverzeichnis: z.B. Agrob Buchtal Savona, grau,
oder gleichwertig

Hersteller und Typ:

'..................................................'
vom Bieter einzutragen.
Menge: 155,000 m2

**01.03.2 Anarbeiten an Bodenablauf**
Anarbeiten der Fliesen an Bodenablauf

Einbauort: Sanitär
Menge: 18,000 St

**Ausführungsbeschreibung 0004 Bau- und Leistungsbeschreibung - Küche**
*Bau- und Leistungsbeschreibung - Küche*
Ausführung Dünnbettkleber und Fliesenverfugung mit
Reaktionsharz.

**01.03.3 Bodenfliesen, 30x60cm, R11/B**
Bodenbelag aus trockenpressten Fliesen/ Platten gem.
DIN EN 14411
Gruppe Bla, im Innenbereich.

Leistungsbestandteile
Untergrundprüfung auf Eignung
Fliese mit Spachtelmasse, selbstverlaufend
Bodenbelag
Verfugung
Reinigung von Zementschleier

Vorleistung (baus.): Estrich
Rutschhemmung: mind. R11 gem. DGUV Regel 108-003
Kanten: geformt, kalibriert
Lagerung: Dünnbett, DIN 18157
Verlegeart: orthogonal
Verband: Wilder Verband
Material: Feinsteinzeug DIN EN 14411
Oberfläche: unglasiert, strukturiert, matt
Dekor: Jurastein-Optik, granuliert, dezente
Glanzpunkte, grau
Nennmaß: 30x60 cm
Dicke: 8mm
Fuge: Fugenbreite gemäß
Herstellerempfehlung, Farbe gemäß
Abstimmung mit Architekt

Einbauort: Küche

Leitfabrikat: z.B. Agrob Buchtal Savona, grau,
oder gleichwertig

Hersteller und Typ:

'..................................................'
vom Bieter einzutragen.
Menge: 60,000 m2

**01.03.4 Anarbeiten an Bodenablauf**
Anarbeiten der Fliesen an Bodenablauf

Einbauort: Küche
Menge: 2,000 St

**01.03.5 Anarbeiten an Bodenrinne**
Anarbeiten der Fliesen an Bodenrinne

Einbauort: Küche
Menge: 7,000 St

*Hinweis*

**01.03.6 Zulage Gefälleschnitte, 1,50m2, bei Duschen**
Zulage für Gefälleschnitt in Fliesenbelag bei einem
4-seitigen,
quadratischen Einlaufgefälle auf ca. 1,50 m2 im
Bereich von
Bodeneinläufen anstelle des Gefälles in der
zuvorbeschriebenen
Position.

Gefälle: ca. 1 %
Abrechnung: 1 St je Bodeneinlauf

Einbauort: Sanitär, Küche(BA1), Schwimmbad(BA2)
Menge: 3,000 St

**01.03.7 Zulage Gefälleschnitte, 1,00m2**
Zulage für Gefälleschnitt in Fliesenbelag bei einem
4-seitigen,
quadratischen Einlaufgefälle auf ca. 1,00 m2 im
Bereich von
Bodeneinläufen anstelle des Gefälles in der
zuvorbeschriebenen
Position.

Gefälle: ca. 1 %
Abrechnung: 1 St je Bodeneinlauf
Menge: 17,000 St

**01.03.8 Reserve Bodenfliesen innen**
Übergabe der Fliesen zur Einlagerung für den AG.
Abrechnung nach Stück pro Fliese.
Menge: 16,000 St

#### Bereich 01.04 Wandfliesen im Innenbereich

*Hinweis*

**Ausführungsbeschreibung 0005 Bau- und Leistungsbeschreibung Wandfliesen - Sanitär**
*Bau- und Leistungsbeschreibung Wandfliesen - Sanitär*
Das Verlegemuster ist vor Arbeitsbeginn mit der
Bauleitung
abzustimmen und erfolgt nach Angabe AG.

Die Fugenbreite, wenn nicht anders angegeben ist gemäß
Herstellerempfehlung auszuführen.

**01.04.1 Wandfliesen, 30x60cm**
Wandbelag aus trockengepressten Fliesen/ Platten gem.
DIN EN
14411 Gruppe Bla, im Innenbereich.

Leistungsbestandteile
Untergrundprüfung auf Eignung
Wandbelag
Verfugung
Reinigung von Zementschleier

Vorleistung (baus.): Wandputz PIV, teilweise PIII bzw.
Abdichtung
Kanten: geformt, kalibriert
Lagerung: Dünnbett, DIN 18157
Verlegeart: orthogonal
Verband: Halbverband
Material: Feinsteinzeug DIN EN 14411
Oberfläche: unglasiert, strukturiert, matt
Dekor: Jurastein-Optik, granuliert, dezente
Glanzpunkte, beige mit grauen und
braunen Akzenten

Nennmaß: 30x60 cm
Dicke: 8mm
Fuge: Fugenbreite gemäß
Herstellerempfehlung, Farbe gemäß
Abstimmung mit Architekt

Einbauort: Sanitär

Leitfabrikat: z.B. Agrob Buchtal Savona, kalk,
oder gleichwertig

Hersteller und Typ:

'..................................................'
vom Bieter einzutragen.
Menge: 270,000 m2

**01.04.2 Sockelfliese, H 6,0 cm**
Sockelfliesen gem. DIN EN 14411, im Innenbereich.

Leistungsumfang
Sockelfliesen
Verfugung
obserseitiger dauerelastischer Anschluss
Eckausbildung

Vorleistung: Wandputz PIV, teilweise PIII bzw.
Abdichtung
Lagerung: im Dünnbett
Material und Fuge: wie Bodenbelag
Sockelhöhe: 6 cm
Plattenbreite: wie Bodenbelag
Dicke: 8 mm
Übergang: dauerelastische Verfugung zu
Bodenbelag

Einbauort: Sanitär

Leitfabrikat: z.B. Agrob Buchtal Savona H 6,0 cm,
kalk, oder gleichwertig

Hersteller und Typ:

'..................................................'
vom Bieter einzutragen.
Menge: 75,000 m

**Ausführungsbeschreibung 0006 Bau- und Leistungsbeschreibung Wandfliesen - Küche**
*Bau- und Leistungsbeschreibung Wandfliesen - Küche*
Ausführung Dünnbettkleber und Fliesenverfugung mit
Reaktionsharz.

**01.04.3 Wandfliesen, 30x60cm, Reaktionshharz-Fugenmörtel**
Wandbelag aus trockengepressten Fliesen/ Platten gem.
DIN EN
14411 Gruppe Bla, im Innenbereich, mit Reaktionsharz
Fugenmörtel

Leistungsbestandteile
Untergrundprüfung auf Eignung
Wandbelag
Verfugung
Reinigung von Zementschleier

Vorleistung (baus.): Wandputz PIV, teilweise PIII bzw.
Abdichtung
Kanten: geformt, kalibriert
Lagerung: Dünnbett, DIN 18157
Verlegeart: orthogonal
Verband: Halbverband
Material: Feinsteinzeug DIN EN 14411
Oberfläche: unglasiert, strukturiert, matt
Dekor: Jurastein-Optik, granuliert, dezente
Glanzpunkte, beige mit grauen und
braunen Akzenten
Nennmaß: 30x60 cm
Dicke: 8mm
Fuge: Fugenbreite gemäß
Herstellerempfehlung, Farbe gemäß
Abstimmung mit Architekt

Einbauort: Küche

Leitfabrikat: z.B. Agrob Buchtal Savona, kalk,
oder gleichwertig

Hersteller und Typ:

'..................................................'
vom Bieter einzutragen.
Menge: 70,000 m2

**01.04.4 Kehlsockel Feinsteinzeig 15/15cm Dünnbett H 15 cm Reaktionsharz-Fugenmörtel**
Kehlsockel aus Fliesen gem. DIN EN 14411, im
Innenbereich, mit
Hohlkehle stehend

Leistungsumfang
Sockelleiste
Verfugung
obserseitiger dauerelastischer Anschluss
Eckausbildung

Vorleistung: Wandputz PIV, teilweise PIII bzw.
Abdichtung
*Lagerung: im Dünnbett
Material und Fuge: wie Bodenbelag
Sockelhöhe: 6 cm
Plattenbreite: wie Bodenbelag
Übergang: dauerelastische Verfugung zu
Bodenbelag

Einbauort: Küche

Hersteller und Typ:

'..................................................'
vom Bieter einzutragen.
Menge: 35,000 m

*Hinweis*

**01.04.5 Fensterlaibung, T=15cm**
Fensterlaibungen und -stürze mit keramischen Fliesen
der
Vorpositionen.

Leistungsbestandteile
Untergrundprüfung
Fliesenbelag an Laibung
Gehrungsschnitt im Übergang zum Wandbelag
dauerelastische Verfugung am Anschluss an das
Fensterelement

Laibungstiefe: bis ca. 15 cm
Menge: 0,000 m

**01.04.6 Fensterlaibung, T=30cm**
Fensterlaibungen und -stürze mit keramischen Fliesen
der
Vorpositionen.

Leistungsbestandteile
Untergrundprüfung
Fliesenbelag an Laibung
Gehrungsschnitt im Übergang zum Wandbelag
dauerelastische Verfugung am Anschluss an das
Fensterelement

Laibungstiefe: bis ca. 30 cm
Menge: 20,000 m

**01.04.7 Nachträgliches, zeitversetztes Einfliesen von Elektrodosen**
Nachträgliches, zeitversetztes Einfliesen von
Elektrodosen

Einbauort:  Sanitär, Küche, Technik
Menge: 100,000 St

**01.04.8 Nachträgliches, zeitversetztes Einfliesen von Türen**
Nachträgliches, zeitversetztes Einfliesen von Türen

Einbauort:  Sanitär, Küche, Technik
Menge: 17,000 St

**01.04.9 Herstellen Löcher Wandfliese**
Herstellen von Löchern in der Wandbekleidung aus
Fliesen/Platten
Ausführung gemäß Zeichnung.

Einbauort:  Sanitär, Küche
Menge: 200,000 St

**01.04.10 Anpassen Wandfliese Öffnung**
Anpassen der Wandbekleidung aus Fliesen/Platten an
Öffnungen,
Ausführung gemäß Zeichnung.

Einbauort:  Sanitär, Küche
Menge: 20,000 m

**01.04.11 Anarbeiten an Druckspüler**
Anarbeiten der Fliesen an Druckspüler

Einbauort:  Sanitär
Menge: 15,000 St

**01.04.12 Reserve Wandfliesen innen**
Übergabe der Fliesen zur Einlagerung für den AG.
Abrechnung nach Stück pro Fliese.
Menge: 16,000 St

#### Bereich 01.05 Wandbeschichtung Tapete

**Ausführungsbeschreibung 0007 Hinweis Aufbausystem Fototapete**
*Hinweis Aufbausystem Fototapete*
Alle Grundierungen, Spachtelungen Abdichtungen, Kleber,
Versigelungen und Dichtstoffe sind als ein
zugelasseses System zu
verbauen.

System direkter Nassbereich:
Grundierung
Spachtelung je nach Bedarf des Untergrunds
Grundierung
Abdichtung
Kleber
Fototapete
Versiegelung
Dichtstoff

System indirekter Nassbereich:
Grundierung
Spachtelung je nach Bedarf des Untergrunds
Grundierung
Abdichtung
Kleber
Fototapete
Versiegelung

**01.05.1 Grundierung direkter Nassbereich**
Grundierung für gleichmäßigen Untergrund/ Saugverhalten

Anforderungen:
Acrylat-basierte Dispersionsgrundierung mit wasser- und
alterungsbeständige Eigenschaften; D1
Beständigkeit gegen Urin in Übereinstimmung mit ASTM D
1308-87
schnell trocknenden und sehr emissionsarmen (EMICODE
EC1 Plus
und Blauer Engel nach DE-UZ 113)

Lösungsmitel:
lösemittelfreie Dispersionsverlegewerkstoffe gemäß
TRGS 610

zum Beispiel:
MAPEI Eco Prim T Plus oder gleichwertig

angebotenes Produkt:

'.........'
(Bieterangabe)
Menge: 30,000 m²

**01.05.2 Grundierung indirekter Nassbereich**
Grundierung für gleichmäßigen Untergrund/ Saugverhalten

wie vorherige Position, jedoch für indirekten
Nassbereich:

Weitere Eigenschaften:
Haftvermittlend; schnell trocknend;
alkalibeständig

zum Beispiel:
FFT primer oder gleichwertig

angebotenes Produkt:

'.........'
(Bieterangabe)
Menge: 50,000 m²

**01.05.3 Spachtelung**
Wandspachtelung, innen, vollflächig.

Zweck:
Verbesserung der Oberflächenqualität

Vorleistung:
grundierte glatte Beton-, geputzte
MW- oder GK-Wände

Folgeleistung:
Abdichtung; Tapete

Material:
Kalkzementputz als Unterputz in GP,
CS II, Wc1 gemäß DIN EN 998-1

Schichtdicke:
bis 5 mm

Oberfläche:
Q3, geglättet

angebotenes Produkt:

'.........'
(Bieterangabe)
Menge: 80,000 m²

**01.05.4 Dispersionsabdichtung**
Einkomonentige, gebrauchsfertige, lösemittelfreie, gut
spachtelbare
Dispersionsabdichtung nach DIN 18534 auf
Kunstharzdispersionsbasis

Zulässige Wassereinwirkungsklassen:
nach DIN 18534; W1-I

Verfahren:
mindestens zwei Arbeitsgängen

Schichtdicke:
von 0,5 mm Trockenschichtdicke
(= 0,8 mm Nassschichtdicke)

Oberfläche:
verputzt, Q3

zum Beispiel: MAPEI Mapegum WPS
(Dispersionsabdichtung) in grau und grün oder
gleichwertig

angebotenes Produkt:

'.........'
(Bieterangabe)
Menge: 30,000 m²

**01.05.5 Abdichtung Dichtband**
Dichtband passend zu vorbeschriebener Abdichtung

Material:
dreischichtig, Polypropylen/Polyethylen,
vliesbeschichtet

Wassereinwirkungsklasse:
Wand: W1-I nach DIN 18534
Boden: W2-I nach DIN 18534

zum Beispiel: MAPEI Mapeguard ST (Dichtband) oder
gleichwertig

angebotenes Produkt:

'.........'
(Bieterangabe)
Menge: 10,000 m

**01.05.6 Abdichtung von Innenecken**
Dichtecke passend zu vorbeschriebener Abdichtung

Material:
dreischichtiges Produkt aus Polypropylen/Polyethylen

Wassereinwirkungsklasse:
W1-1 nach DIN 18534

zum Beispiel: MAPEI Mapeguard IC (Innenecke) oder
gleichwertig

angebotenes Produkt:

'.........'
(Bieterangabe)
Menge: 3,000 St

**01.05.7 Abdichtung von Außenecken**
wie vorherige Position, jedoch für Außenecken

zum Beispiel: MAPEI Mapeguard EC (Außenecke) oder
gleichwertig

angebotenes Produkt:

'.........'
(Bieterangabe)
Menge: 1,000 St

**01.05.8 Abdichtung Dichtmanschetten Wand**
Abdichtung Dichtmanschetten Wand, passend zu
vorbeschriebener
Abdichtung

Material:
dreischichtiges Produkt aus Polypropylen/Polyethylen
vliesbeschichtet, für optimalen Haftverbund zur
Abdichtung

Wassereinwirkungsklasse:
W1-I nach DIN 18534

Verwendung:
Abdichtung von Rohrdurchdringungen im System

zum Beispiel:
MAPEI Mapeguard PC (Dichtmannschetten) oder
gleichwertig

angebotenes Produkt:

'.........'
(Bieterangabe)
Menge: 5,000 St

**01.05.9 Abdichtung Schnittschutzband**
Schnittschutzband als Schutzlage für das Dichtband
einbauen

Material:
dreilagiges Gewebe aus Polyamid und Polyethylen
einseitig
selbstklebend

Schnittfestigkeit:
gemäß EN 388

Zweck :
Reduzierung Beschädigungen des Dichtbandes

Einsatzort:
Kehlen zwischen Boden/Decke und Wand oder in Wandecken

Wassereinwirkungsklasse:
W1-I nach DIN 18534

zum Beispiel:
MAPEI Mapeband CP (Schnittschutzband) oder gleichwertig

angebotenes Produkt:

'.........'
(Bieterangabe)
Menge: 10,000 m

**01.05.10 Kleber direkter Nassbereich**
Wetter- und Feuchtigkeitsbeständiger Klebstoff auf
Dispersionsbasis
für erhöhte Beanspruchung des Funktionsflächentextils;
weiß
auftrocknend

Untergrund:
auf Q3

Wassereinwirkungsklasse:
W1-I nach DIN 18534

zum Beispiel:
FFT waterglue oder gleichwertig

angebotenes Produkt:

'.........'
(Bieterangabe)
Menge: 30,000 m²

**01.05.11 Kleber indirekter Nassbereich**
Klebstoff auf Dispersionsbasis für normale
Beanspruchung der
abwischbaren Fototapete

Untergrund:
auf Q3

Wassereinwirkungsklasse:
W0-I nach DIN 18534

zum Beispiel: FFT glue oder gleichwertig

angebotenes Produkt:

'.........'
(Bieterangabe)
Menge: 50,000 m²

**01.05.12 abwischbare Fototapete**
Fototapete als Oberflächenbelag im indirekten
Nassbereich und
direkten Nassbereich

Material:
Gewebtes Material aus Polyester (PES)
mit leicht strukturierter Oberfläche
Polyamidbeschichtung (PA) beidseitig

Gewicht:
ca. 300 g/m²

Materialdicke:
ca. 0,39 mm

weitere Anforderungen:
Phthalatfrei; Reinigungsfähig;
OEKO TEX Standard 100; translucent

Maße:
der Fototapete können einer beigefügten, vorläufigen
Tabelle entnommen werden

Es werden zwei Naturmotive vorgegeben:
1. Motiv: Sanitär BT A EG
2. Motiv: Sanitär BT A 1.OG
Die gewünschte Grafik wird dem Auftragnehmer in
ausreichend
hoher Auflösung zur Vefügung gestellt.

zum Beispiel:
FFT Funktionsflächentextil crocodile oder gleichwertig

angebotenes Produkt:

'.........'
(Bieterangabe)
Menge: 80,000 m²

**01.05.13 Versiegelung**
2-komponentigen, wasserbasierten, UV-beständigen,
widerstandfähigen PU-Versiegelung

Glanzgrad:
seidenmatt

zum Beispiel:
FFT seal+hardener (Versiegelung) oder gleichwertig

angebotenes Produkt:

'.........'
(Bieterangabe)
Menge: 30,000 m²

**01.05.14 Silikondichtstoff für Eck-, Anschluss- und Bewegungsfugen**
Eck-, Anschluss- und Bewegungsfugen mit fungizid
eingestelltem,
acetatvernetzendem, 1-komponentigem Silikondichtstoff,
elastisch
schließen, einschließlich aller Nebenarbeiten.

Farbton: nach RAL gemäß Angabe Bauherr

zum Beispiel:
MAPEI Mapesil AC oder gleichwertig

angebotenes Produkt:

'.........'
(Bieterangabe)
Menge: 60,000 m

#### Bereich 01.06 Profile, Fugen

*Hinweis*

**01.06.1 Kantenschutzschiene, Edelstahl V2A,**
Kantenschutzschiene aus Edelstahl,
als Schutz an Wandecken, Installationsvorwänden,
Ablagen-Ecken

Zweck: Kantenschutz
Vorleistung: Wandbelag
Material: Edelstahl (V2A)
Ansichtsbreite: je Sichtfläche ca. 8mm

Einbauort: Sanitär, Küche (BA1), Schwimmbad (BA2)
Menge: 35,000 m

**01.06.2 Trennschiene/-winkel, V2A, H=6-10mm**
Trennschiene/-winkel zum bündigen Einbau mit
Bodenbelag aus
Fliesen und Befestigungsschenkel zur Einlage ins
Mörtelbett.

Zweck: Belagswechsel
Vorleistung: Bodenbelag
Material: Edelstahl (V2A)
Form: gerade (im Grundriss)
Plattendicke: ca. 6-10 mm
Profilhöhe: bis 10 mm, entsprechend Belagstärke

Einbauort: Sanitär, Küche
Menge: 10,000 m

*Hinweis*

**01.06.3 dauerelastische Verfugung, Fliesen**
Dauerelastische Verfugung im Bereich der Anschlüsse
Wand/Boden,
Eckausbildungen, bei Materialwechsel sowie
Bauwerksfugen einschl.
Hinterfüllung und Vorbehandlung.

Vorleistung: Fliesenbelag
Material: geeignet für Fliesenbelag
Fugenbreite: ca. 8-10 mm
Fuge: zulässige Gesamtverformung (ZGV)
 25 %
Farbe: Nach Wahl des AG
Anforderung: materialverträglich mit Fliesenbelag
Menge: 260,000 m

#### Bereich 01.07 Einbauteile

*Hinweis*

**01.07.1 Revisionsöffnung, magnetisch, 20x20cm**
Revisionstür einschl. Rahmen und Magnetverschluss, mit
vorher
beschriebenen Fliesenbelag belegen einschl. Verfugung,
dauerelastischen Anschlüssen und Anarbeitungen.

Vorleistung: Wandfliesen mit Aussparung
Format: eckig
Abmessung: 200x200 mm
Menge: 5,000 St

**01.07.2 Revisionsöffnung, magnetisch, 40x40cm**
Revisionstür einschl. Rahmen und Magnetverschluss, mit
vorher
beschriebenen Fliesenbelag belegen einschl. Verfugung,
dauerelastischen Anschlüssen und Anarbeitungen.

Vorleistung: Wandfliesen mit Aussparung
Format: eckig
Abmessung: 400x400 mm
Menge: 5,000 St

**01.07.3 Revisionsöffnung, magnetisch, 40x60cm**
Revisionstür einschl. Rahmen und Magnetverschluss, mit
vorher
beschriebenen Fliesenbelag belegen einschl. Verfugung,
dauerelastischen Anschlüssen und Anarbeitungen.

Vorleistung: Wandfliesen mit Aussparung
Format: eckig
Abmessung: 400x600 mm
Menge: 5,000 St

*Hinweis*

**01.07.4 Kippspiegel, 500x600mm**
Kristallspiegel als Kippspiegel, rechteckig, mit
C-Kantenschliff,
verdeckt befestigt.

Zweck: behindertengerechter Spiegel
Vorleistung: Wandfliesen
Größe: ca. 500x600 mm
Betätigung: Seilzug

Einbauort: Sanitär, Barrierefrei
Menge: 15,000 St

**01.07.5 Kristallspiegel, rechteckig, 600x400mm**
Kristallspiegel, rechteckig, mit Kantenschliff
einbauen.

Leistungsbestandteile
verdeckte Befestigungen
oberflächenbündiger Einbau
dauerelastische Verfugung

Größe: ca. 600x400 mm

Einbauort: Sanitär
Menge: 5,000 St

**01.07.6 Kristallspiegel, rechteckig, 600x800mm**
Kristallspiegel, rechteckig, mit Kantenschliff
einbauen.

Leistungsbestandteile
verdeckte Befestigungen
oberflächenbündiger Einbau
dauerelastische Verfugung

Größe: ca. 600x800 mm

Einbauort: Sanitär
Menge: 5,000 St

#### Bereich 01.08 Schutzabdeckungen

**01.08.1 Schutzabdeckung, Boden, Vlies + OSB**
Schutzabdeckung für neu eingebauten Fliesenbelag.

Leistungsbestandteile
Glasfaservlies über 1,5 mm
Holzplatte: OSB-Verlegeplatte d= 15 mm
Stöße staubdicht verkleben
Alle Wandanschlüsse staubdicht verkleben
Ausbau nach Anweisung der örtlichen Bauleitung
Entsorgung nach AVV-Schlüssel

Zweck: Schutz des neuen Fliesenbodens vor
 Beschädigung, Verschmutzung und
 Staub
Vorleistung: Fliesenbelag
Menge: 215,000 m2

**01.08.2 Schutzabdeckung, Boden, Alukarton**
Schutzabdeckung für neu eingebauten Fliesenbelag.

Leistungsbestandteile
Aluminiumkaschierter Karton "Tetrapak"
Stöße staubdicht verkleben
Alle Wandanschlüsse staubdicht verkleben
Ausbau nach Anweisung der örtlichen Bauleitung
Entsorgung nach AVV-Schlüssel

Zweck: Schutz des neuen Fliesenbodens vor
 Beschädigung, Verschmutzung und
 Staub
Vorleistung: Fliesenbelag
Menge: 20,000 m2

#### Bereich 01.09 Revisionsunterlagen

**01.09.1 Revisionsunterlagen**
Zum Schlussabnahmetermin sind die folgenden Unterlagen
ausgedruckt und digital als pdf-Datei abzugeben:
Produktdatenblätter aller verwendeten Materialien,
Pflegeanleitungen zu reinigender Materialien,
Menge: 1,000 psch

#### Bereich 01.10 Stundenlohnarbeiten

*Hinweis*
Stundenlöhne enthalten die Zulagen für Feiertags-,
Samstags- und
Sonntagsarbeit sowie für Überstunden.

Mit den Stundenlöhnen sind im Weiteren Fahrkosten,
Aufwendungen für Verpflegung, Übernachtung sowie
Kleinmaterialien, Einsatz von Kleinmaschinen und
Verbrauchsmaterialien usw. abgegolten.

Ein Anspruch auf Ableistung der nachstehend genannten
Stunden
besteht generell nicht.

Ein Vergütungsanspruch für Zeitaufwendungen entsteht
nur, wenn
die voraussichtlich benötigten Aufwendungen vor
Arbeitsausführung von der Bauleitung
bestätigt/beauftragt wurden.

Für einfache Tätigkeiten, wie Transport, Reinigung,
Stemm- und
Abbrucharbeiten etc., gelangen grundsätzlich nur die
Stundensätze
für Bauhelfer zur Abrechnung.

Die vom AN angegebenen Stundensätze werden als
Grundlage
wechselseitiger Zeitaufwandsverrechnung zwischen AN
und AG
herangezogen.

**01.10.1 Stundensatz: Fachwerker**
Stundensatz für Leistungen, welche nicht in den
Positionen erfasst
sind und nur auf ausdrückliche Anweisung der
Bauleitung gegen
Nachweis zur Ausführung kommen.

Fachwerker
Menge: 10,000 h

**01.10.2 Stundensatz: Bauhelfer**
Stundensatz für Leistungen, welche nicht in den
Positionen erfasst
sind und nur auf ausdrückliche Anweisung der
Bauleitung gegen
Nachweis zur Ausführung kommen.

Bauhelfer
Menge: 10,000 h

### Titel 02 Bauabschnitt 2

#### Bereich 02.01 Baustelleneinrichtung

**02.01.10 Baustelleneinrichtung**
siehe BA1 Position 01.01.10
Menge: 1,000 psch

**02.01.20 Umzug Baustelleneinrichtung**
siehe BA1 Position 01.01.20
Menge: 1,000 St

#### Bereich 02.02 Vorbereitende Arbeiten

*Hinweis*

**02.02.1 Messung, Estrichfeuchte**
siehe BA1 Position 01.02.1
Menge: 3,000 psch

**02.02.2 Untergrundvorbereitung, Reinigung Wandfläche**
siehe BA1 Position 01.02.2
Menge: 410,000 m²

**02.02.3 Untergrundvorbereitung, Reinigung Bodenfläche**
siehe BA1 Position 01.02.3
Menge: 540,000 m²

**02.02.4 Risse im Estrich schließen**
siehe BA1 Position 01.02.4
Menge: 10,000 m

**02.02.5 Entkopplungsmatte liefern und einbauen**
siehe BA1 Position 01.02.5
Menge: 20,000 m

*Hinweis*

**02.02.6 Spachtelung, Wandfläche**
siehe BA1 Position 01.02.6
Menge: 85,000 m2

**02.02.7 Spachtelung, Bodenfläche**
siehe BA1 Position 01.02.7
Menge: 135,000 m2

**02.02.8 Nivellierausgleich, bis 5mm**
siehe BA1 Position 01.02.8
Menge: 30,000 m2

**02.02.9 Nivellierausgleich, 6-10mm**
siehe BA1 Position 01.02.9
Menge: 30,000 m2

**02.02.10 Voranstrich, Wandflächen**
siehe BA1 Position 01.02.10
Menge: 410,000 m²

**02.02.11 Voranstrich EP-Grundierung, Bodenfläche**
siehe BA1 Position 01.02.11
Menge: 540,000 m²

*Hinweis*

**Ausführungsbeschreibung 0008 Bau- und Leistungsbeschreibung - Sanitärräume**
*Bau- und Leistungsbeschreibung - Sanitärräume*
Die Sanitärräume/Bäder mit Duschen sind gemäß der
Wassereinwirkungsklasse W2-I an allen Bodenflächen im
Verbund
abzudichten.

Die Wandflächen oberhalb von Duschen und Badewanne sind
gemäß der Wassereinwirkungsklasse W1-I abzudichten.

Die Abdichtungsflächen sind vor Ausführung mit der
Bauleitung
abzustimmen.

**02.02.12 Wandabdichtung, W1-I, innen, Polymerdispersion**
siehe BA1 Position 01.02.12
Menge: 400,000 m²

**02.02.13 Bodenabdichtung, W2-l, innen, Reaktionsharz**
siehe BA1 Position 01.02.13
Menge: 210,000 m²

**02.02.14 Anschlussfuge, Dichtbandeinlage W2-l**
siehe BA1 Position 01.02.14
Menge: 310,000 m

**02.02.15 Abdichtung Manschette W2-l**
siehe BA1 Position 01.02.15
Menge: 130,000 St

**02.02.16 Anschlussfuge Innenecke, Dichtbandeinlage W2-l**
siehe BA1 Position 01.02.16
Menge: 80,000 m

**02.02.17 Anschlussfuge Außenecke, Dichtbandeinlagen W2-l**
siehe BA1 Position 01.02.17
Menge: 25,000 m

**02.02.18 Bodenablauf, eindichten W2-l**
siehe BA1 Position 01.02.18
Menge: 8,000 St

**Ausführungsbeschreibung 0009 Bau- und Leistungsbeschreibung - Schwimmbad**
*Bau- und Leistungsbeschreibung - Schwimmbad*
Das Schwimmbad ist gemäß der Wassereinwirkungsklasse
W3-I an
allen Boden- und Wandflächen im Verbund abzudichten

**02.02.19 Bodenabdichtung, W3-l, innen, Reaktionsharz**
siehe BA1 Position 01.02.19

Einbauort:  Schwimmbad
Menge: 235,000 m²

**02.02.20 Abdichtung Sitzbank, Sitzfläche, W3-l, innen, Reaktionsharz**
Abdichtung Sitzbank, Sitzfläche, innen, mittels
Reaktionsharz RM
DIN EN 14891, Wassereinwirkungsklasse W3-l (sehr hoch)
gem. DIN
18534-1.

Höhe Sitzbank = 0,60m

Wandanschluss: H mind. 15 cm über OK Sitzbank

Leistungsbestandteile
Abdichtungsarbeiten

Zweck: Abdichtung
Beanspruchung: sehr hoch, bspw. bei Hochdruck-
 oder Nassreinigung
Vorleistung: Zementestrich
Folgeleistung: Bodenbelag aus Platten
Wassereinwirkungsklasse: W3-I, gem. DIN 18534-1
Material: Reaktionsharz

Einbauort:  Schwimmbad
Menge: 25,000 m²

**02.02.21 Abdichtung Sitzbank, Front und Seiten, W3-l, innen, Reaktionsharz**
Sitzbank Abdichtung Front und Seiten, innen, mittels
Polymerdispersion gem.DIN 18534.

Höhe Sitzbank = 0,60m

Leistungsbestandteile
Abdichtungsarbeiten

Zweck: Abdichtung
Beanspruchung: sehr hoch, bspw. bei Hochdruck-
 oder Nassreinigung
Vorleistung: ---
Folgeleistung: Wandbelag aus Platten
Wassereinwirkungsklasse: W3-I, gem. DIN 18534-1
Material: Reaktionsharz
Abdichtungshöhe: bis ca. 0,60 m ü. OKFFB

Einbauort:  Schwimmbad
Menge: 30,000 m²

**02.02.22 Anschlussfuge, Dichtbandeinlage W3-l**
siehe BA1 Position 01.02.21

Ortsangabe: Schwimmbad
Menge: 240,000 m

**02.02.23 Abdichtung Manschette W3-l**
siehe BA1 Position 01.02.22

Ortsangabe: Schwimmbad
Menge: 10,000 St

**02.02.24 Anschlussfuge Innenecke, Dichtbandeinlage W3-l**
siehe BA1 Position 01.02.23

Ortsangabe: Schwimmbad
Menge: 5,000 m

**02.02.25 Anschlussfuge Außenecke, Dichtbandeinlagen W3-l**
siehe BA1 Position 01.02.24

Ortsangabe: Schwimmbad
Menge: 5,000 m

**02.02.26 Bodenablauf, eindichten W3-l**
siehe BA1 Position 01.02.25

Ortsangabe: Schwimmbad
Menge: 16,000 St

**02.02.27 Bodenrinne eindichten W3-l**
siehe BA1 Position 01.02.26

Ortsangabe: Schwimmbad
Menge: 3,000 m

#### Bereich 02.03 Bodenfliesen im Innenbereich

*Hinweis*

**Ausführungsbeschreibung 0010 Bau- und Leistungsbeschreibung Bodenfliesen - Sanitär**
*Bau- und Leistungsbeschreibung Bodenfliesen - Sanitär*
Das Verlegemuster ist vor Arbeitsbeginn mit der
Bauleitung
abzustimmen und erfolgt nach Angabe AG.

Die Fugenbreite, wenn nicht anders angegeben ist gemäß
Herstellerempfehlung auszuführen.

**02.03.1 Bodenfliesen, 30x60cm, R10/A**
siehe BA1 Position 01.03.1
Menge: 210,000 m2

**02.03.2 Anarbeiten an Bodenablauf**
siehe BA1 Position 01.03.2
Menge: 8,000 St

**Ausführungsbeschreibung 0011 Bau- und Leistungsbeschreibung - Schwimmbad**
*Bau- und Leistungsbeschreibung - Schwimmbad*
Ausführung Dünnbettkleber und Fliesenverfugung mit
Reaktionsharz.

**02.03.3 Bodenfliesen, 30x60cm, R11/B, Schwimmbad**
Bodenbelag aus trockenpressten Fliesen/ Platten gem.
DIN EN 14411
Gruppe Bla, im Innenbereich.

Leistungsbestandteile
Untergrundprüfung auf Eignung
Fliese mit Spachtelmasse, selbstverlaufend
Bodenbelag
Verfugung
Reinigung von Zementschleier

Vorleistung (baus.): Estrich
Rutschhemmung: mind. R11 gem. DGUV Regel 108-003
Kanten: geformt, kalibriert
Lagerung: Dünnbett, DIN 18157
Verlegeart: orthogonal
Verband: Wilder Verband
Material: Feinsteinzeug DIN EN 14411
Oberfläche: unglasiert, strukturiert, matt
Dekor: Jurastein-Optik, granuliert und mit
dezenten Glanzpunkten,
beige-grau-braun meliert

Nennmaß: 30x60 cm
Dicke: 8mm
Fuge: Fugenbreite gemäß
Herstellerempfehlung, Farbe gemäß
Abstimmung mit Architekt

Einbauort: Schwimmbad

Leitfabrikat: z.B. Agrob Buchtal Savona, beige,
oder gleichwertig

Hersteller und Typ:

'..................................................'
vom Bieter einzutragen.
Menge: 235,000 m2

**02.03.4 Bodenfliesen, 30x60cm, R11/B, Umkleide**
Bodenbelag aus trockenpressten Fliesen/ Platten gem.
DIN EN 14411
Gruppe Bla, im Innenbereich.

Leistungsbestandteile
Untergrundprüfung auf Eignung
Fliese mit Spachtelmasse, selbstverlaufend
Bodenbelag
Verfugung
Reinigung von Zementschleier

Vorleistung (baus.): Estrich
Rutschhemmung: mind. R11 gem. DGUV Regel 108-003
Kanten: geformt, kalibriert
Lagerung: Dünnbett, DIN 18157
Verlegeart: orthogonal
Verband: Halbverband
Material: Feinsteinzeug DIN EN 14411
Oberfläche: unglasiert, strukturiert, matt
Dekor: Jurastein-Optik, granuliert und mit
dezenten Glanzpunkten,
beige-grau-braun meliert
Nennmaß: 30x60 cm
Dicke: 8mm
Fuge: Fugenbreite gemäß
Herstellerempfehlung, Farbe gemäß
Abstimmung mit Architekt

Einbauort: Umkleiden

Leitfabrikat: z.B. Agrob Buchtal Savona, beige,
oder gleichwertig

Hersteller und Typ:

'..................................................'
vom Bieter einzutragen.
Menge: 115,000 m²

**02.03.5 Bodenfliese Mosaik, 5x5cm, R11/B, Dusche**
Bodenbelag aus trockenpressten Fliesen/ Platten gem.
DIN EN 14411
Gruppe Bla, im Innenbereich.

Leistungsbestandteile
Untergrundprüfung auf Eignung
Fliese mit Spachtelmasse, selbstverlaufend
Bodenbelag
Verfugung
Reinigung von Zementschleier

Vorleistung (baus.): Estrich
Rutschhemmung: mind. R11 gem. DGUV Regel 108-003
Kanten: geformt, kalibriert
Lagerung: Dünnbett, DIN 18157
Verlegeart: orthogonal
Verband: Kreuverband
Material: Feinsteinzeug DIN EN 14411
Oberfläche: unglasiert, strukturiert, matt
Dekor: Jurastein-Optik, granuliert und mit
dezenten Glanzpunkten
Farbe: beige-grau-braun meliert
Nennmaß: 5x5 cm
Dicke: 8mm
Fuge: Fugenbreite gemäß
Herstellerempfehlung, Farbe gemäß
Abstimmung mit Architekt

Einbauort: Umkleiden

Leitfabrikat: z.B. Agrob Buchtal Savona Mosaik,
beige,
oder gleichwertig

Hersteller und Typ:

'..................................................'
vom Bieter einzutragen.
Menge: 15,000 m²

**02.03.6 Bodenfliesen Rillenplatte für Beckenumlauf, 25x50cm, R11/C**
Bodenbelag aus Fliesen gem. DIN EN 14411, im
Innenbereich.

Leistungsbestandteile
Untergrundprüfung auf Eignung
Fliese mit Spachtelmasse, selbstverlaufend
Bodenbelag
Verfugung
Reinigung von Zementschleier

Vorleistung (baus.): Estrich
Rutschhemmung: mind. R11 gem.DGUV Regel 108-003
Abriebklasse: 4 nach ISO 10545-7
Kanten: nicht rektifiziert
Lagerung: Dünnbett, DIN 18157
Verlegeart: orthogonal
Verband: Halbverband
Material: Feinsteinzeug DIN EN 14411
Oberfläche: unglasiert, matt, gerillt
Farbe: kiesel
Nennmaß: 25x50 cm
Dicke: 12,5mm
Fuge: Fugenbreite gemäß
Herstellerempfehlung, Farbe gemäß
Abstimmung mit Architekt

Einbauort: Schwimmbad

Leitfabrikat: z.B. Agrob Buchtal Area Pro, Kiesel,
oder gleichwertig

Hersteller und Typ:

'..................................................'
vom Bieter einzutragen.
Menge: 50,000 m

**02.03.7 Bodenfliesen Sitzbank H=60cm, 30x60cm, R11/B, Schwimmbad**
Bodenbelag auf Sitzfläche aus trockenpressten Fliesen/
Platten gem.
DIN EN 14411 Gruppe Bla, im Innenbereich.

Höhe Sitzbank = ca. 0,60m

Leistungsbestandteile
Untergrundprüfung auf Eignung
Fliese mit Spachtelmasse, selbstverlaufend
Bodenbelag
Verfugung
Reinigung von Zementschleier

Vorleistung (baus.): Estrich
Rutschhemmung: mind. R11 gem. DGUV Regel 108-003
Kanten: geformt, kalibriert
Lagerung: Dünnbett, DIN 18157
Verlegeart: orthogonal
Verband: Wilder Verband
Material: Feinsteinzeug DIN EN 14411
Oberfläche: unglasiert, strukturiert, matt
Dekor: Jurastein-Optik, granuliert und mit
dezenten Glanzpunkten
Farbe: beige-grau-braun meliert
Nennmaß: 30x60 cm
Dicke: 8mm
Fuge: Fugenbreite gemäß
Herstellerempfehlung, Farbe gemäß
Abstimmung mit Architekt

Einbauort: Schwimmbad

Leitfabrikat: z.B. Agrob Buchtal Savona, beige,
oder gleichwertig

Hersteller und Typ:

'..................................................'
vom Bieter einzutragen.
Menge: 25,000 m2

**02.03.8 Anarbeiten an Bodenablauf**
siehe BA1 Position 01.03.4
Menge: 10,000 St

**02.03.9 Anarbeiten an Bodenrinne**
siehe BA1 Position 01.03.5
Menge: 3,000 St

*Hinweis*

**02.03.10 Zulage Gefälleschnitte, 1,50m2, bei Duschen**
siehe BA1 Position 01.03.6
Menge: 2,000 St

**02.03.11 Zulage Gefälleschnitte, 1,00m2**
siehe BA1 Position 01.03.7
Menge: 16,000 St

**02.03.12 Reserve Bodenfliesen innen**
siehe BA1 Position 01.03.8
Menge: 15,000 St

#### Bereich 02.04 Wandfliesen im Innenbereich

*Hinweis*

**Ausführungsbeschreibung 0012 Bau- und Leistungsbeschreibung Wandfliesen - Sanitär**
*Bau- und Leistungsbeschreibung Wandfliesen - Sanitär*
Das Verlegemuster ist vor Arbeitsbeginn mit der
Bauleitung
abzustimmen und erfolgt nach Angabe AG.

Die Fugenbreite, wenn nicht anders angegeben ist gemäß
Herstellerempfehlung auszuführen.

**02.04.1 Wandfliesen, 30x60cm**
siehe BA1 Position 01.04.1
Menge: 400,000 m2

**02.04.2 Sockelfliese, H 6,0 cm**
siehe BA1 Position 01.04.2
Menge: 120,000 m

**Ausführungsbeschreibung 0013 Bau- und Leistungsbeschreibung Wandfliesen - Schwimmbad**
*Bau- und Leistungsbeschreibung Wandfliesen - Schwimmbad Sitzbank*
Ausführung Dünnbettkleber und Fliesenverfugung mit
Reaktionsharz.

**02.04.3 Wandfliesen Sitzbank H=60cm, 30x60cm, Reaktionshharz-Fugenmörtel**
Wandbelag an Front und Seiten der Sitzbank aus
trockengepressten
Fliesen/ Platten gem. DIN EN 14411 Gruppe Bla, im
Innenbereich.

Höhe Sitzbank = ca. 0,60m

Leistungsbestandteile
Untergrundprüfung auf Eignung
Wandbelag
Verfugung
Reinigung von Zementschleier

Vorleistung (baus.): Wandputz PIV, teilweise PIII bzw.
Abdichtung
Kanten: geformt, kalibriert
Lagerung: Dünnbett, DIN 18157
Verlegeart: orthogonal
Verband: Halbverband
Material: Feinsteinzeug DIN EN 14411
Oberfläche: unglasiert, eben
Dekor: uni, beige
Nennmaß: 30x60 cm
Dicke: 8mm
Fuge: Fugenbreite gemäß
Herstellerempfehlung, Farbe gemäß
Abstimmung mit Architekt

Einbauort: Schwimmbad

Leitfabrikat: z.B. Agrob Buchtal Savona, beige,
oder gleichwertig

Hersteller und Typ:

'..................................................'
vom Bieter einzutragen.
Menge: 70,000 m2

**02.04.4 Sockelfliese Schwimmbad, H 6,0 cm**
siehe BA1 Position 01.04.2
Menge: 100,000 m

*Hinweis*

**02.04.5 Fensterlaibung, T=15cm**
siehe BA1 Position 01.04.5
Menge: 15,000 m

**02.04.6 Fensterlaibung, T=30cm**
siehe BA1 Position 01.04.6
Menge: 30,000 m

**02.04.7 Nachträgliches, zeitversetztes Einfliesen von Elektrodosen**
siehe BA1 Position 01.04.7
Menge: 100,000 St

**02.04.8 Nachträgliches, zeitversetztes Einfliesen von Türen**
siehe BA1 Position 01.04.8
Menge: 10,000 St

**02.04.9 Herstellen Löcher Wandfliese**
siehe BA1 Position 01.04.9
Menge: 200,000 St

**02.04.10 Anpassen Wandfliese Öffnung**
siehe BA1 Position 01.04.10
Menge: 20,000 m

**02.04.11 Anarbeiten an Druckspüler**
siehe BA1 Position 01.04.11
Menge: 20,000 St

#### Bereich 02.05 Wandbeschichtung Tapete

*Hinweis*
siehe Hinweis Aufbausystem Fototapete Bauabschnitt 1
0007

**02.05.1 Grundierung direkter Nassbereich**
siehe BA1 Position 01.05.1
Menge: 50,000 m²

**02.05.2 Grundierung indirekter Nassbereich**
siehe BA1 Position 01.05.2
Menge: 90,000 m²

**02.05.3 Spachtelung**
siehe BA1 Position 01.05.3
Menge: 140,000 m²

**02.05.4 Dispersionsabdichtung**
siehe BA1 Position 01.05.4
Menge: 90,000 m²

**02.05.5 Abdichtung Dichtband**
siehe BA1 Position 01.05.5
Menge: 15,000 m

**02.05.6 Abdichtung von Innenecken**
siehe BA1 Position 01.05.6
Menge: 2,000 St

**02.05.7 Abdichtung von Außenecken**
siehe BA1 Position 01.05.7
Menge: 1,000 St

**02.05.8 Abdichtung Dichtmanschetten Wand**
siehe BA1 Position 01.05.8
Menge: 8,000 St

**02.05.9 Abdichtung Schnittschutzband**
siehe BA1 Position 01.05.9
Menge: 15,000 m

**02.05.10 Kleber direkter Nassbereich**
siehe BA1 Position 01.05.10
Menge: 50,000 m²

**02.05.11 Kleber indirekter Nassbereich**
siehe BA1 Position 01.05.11
Menge: 90,000 m²

**02.05.12 abwischbare Fototapete**
siehe BA1 Position 01.05.12

Es werden zwei Naturmotive vorgegeben:
1. Motiv: Sanitär BT P EG
2. Motiv: Sanitär BT P+R 1.OG
Die Gewünschte Grafik wird dem Auftragnehmer in
ausreichend
hoher Qualität zur Vefügung gestellt.
Menge: 140,000 m²

**02.05.13 Versiegelung**
siehe BA1 Position 01.05.13
Menge: 90,000 m²

**02.05.14 Silikondichtstoff für Eck-, Anschluss- und Bewegungsfugen**
siehe BA1 Position 01.05.14
Menge: 80,000 m

#### Bereich 02.06 Profile, Fugen

*Hinweis*

**02.06.1 Kantenschutzschiene, Edelstahl V2A,**
siehe BA1 Position 01.06.1
Menge: 80,000 m

**02.06.2 Trennschiene/-winkel, V2A, H=6-10mm**
siehe BA1 Position 01.06.2
Menge: 10,000 m

*Hinweis*

**02.06.3 dauerelastische Verfugung, Fliesen**
siehe BA1 Position 01.06.3
Menge: 360,000 m

#### Bereich 02.07 Einbauteile

*Hinweis*

**02.07.1 Revisionsöffnung, magnetisch, 20x20cm**
siehe BA1 Position 01.07.1
Menge: 5,000 St

**02.07.2 Revisionsöffnung, magnetisch, 40x40cm**
siehe BA1 Position 01.07.2
Menge: 5,000 St

**02.07.3 Revisionsöffnung, magnetisch, 40x60cm**
siehe BA1 Position 01.07.3
Menge: 5,000 St

*Hinweis*

**02.07.4 Kippspiegel, 500x600mm**
siehe BA1 Position 01.07.4
Menge: 10,000 St

**02.07.5 Kristallspiegel, rechteckig, 600x400mm**
siehe BA1 Position 01.07.5
Menge: 5,000 St

**02.07.6 Kristallspiegel, rechteckig, 600x800mm**
siehe BA1 Position 01.07.6
Menge: 5,000 St

#### Bereich 02.08 Schutzabdeckungen

**02.08.1 Schutzabdeckung, Boden, Vlies + OSB**
Schutzabdeckung für neu eingebauten Fliesenbelag.

Leistungsbestandteile
Glasfaservlies über 1,5 mm
Holzplatte: OSB-Verlegeplatte d= 15 mm
Stöße staubdicht verkleben
Alle Wandanschlüsse staubdicht verkleben
Ausbau nach Anweisung der örtlichen Bauleitung
Entsorgung nach AVV-Schlüssel

Zweck: Schutz des neuen Fliesenbodens vor
 Beschädigung, Verschmutzung und
 Staub
Vorleistung: Fliesenbelag
Menge: 625,000 m2

**02.08.2 Schutzabdeckung, Boden, Alukarton**
Schutzabdeckung für neu eingebauten Fliesenbelag.

Leistungsbestandteile
Aluminiumkaschierter Karton "Tetrapak"
Stöße staubdicht verkleben
Alle Wandanschlüsse staubdicht verkleben
Ausbau nach Anweisung der örtlichen Bauleitung
Entsorgung nach AVV-Schlüssel

Zweck: Schutz des neuen Fliesenbodens vor
 Beschädigung, Verschmutzung und
 Staub
Vorleistung: Fliesenbelag
Menge: 20,000 m2

#### Bereich 02.09 Revisionsunterlagen

**02.09.1 Revisionsunterlagen**
Zum Schlussabnahmetermin sind die folgenden Unterlagen
ausgedruckt und digital als pdf-Datei abzugeben:
Produktdatenblätter aller verwendeten Materialien,
Pflegeanleitungen zu reinigender Materialien,
Menge: 1,000 psch

#### Bereich 02.10 Stundenlohnarbeiten

*Hinweis*
Stundenlöhne enthalten die Zulagen für Feiertags-,
Samstags- und
Sonntagsarbeit sowie für Überstunden.

Mit den Stundenlöhnen sind im Weiteren Fahrkosten,
Aufwendungen für Verpflegung, Übernachtung sowie
Kleinmaterialien, Einsatz von Kleinmaschinen und
Verbrauchsmaterialien usw. abgegolten.

Ein Anspruch auf Ableistung der nachstehend genannten
Stunden
besteht generell nicht.

Ein Vergütungsanspruch für Zeitaufwendungen entsteht
nur, wenn
die voraussichtlich benötigten Aufwendungen vor
Arbeitsausführung von der Bauleitung
bestätigt/beauftragt wurden.

Für einfache Tätigkeiten, wie Transport, Reinigung,
Stemm- und
Abbrucharbeiten etc., gelangen grundsätzlich nur die
Stundensätze
für Bauhelfer zur Abrechnung.

Die vom AN angegebenen Stundensätze werden als
Grundlage
wechselseitiger Zeitaufwandsverrechnung zwischen AN
und AG
herangezogen.

**02.10.10 Stundensatz: Fachwerker**
siehe BA1 Position 01.10.1
Menge: 10,000 h

**02.10.20 Stundensatz: Bauhelfer**
siehe BA1 Position 01.10.2
Menge: 10,000 h

### Titel 03 Bauabschnitt 3

#### Bereich 03.01 Baustelleneinrichtung

**03.01.10 Baustelleneinrichtung**
siehe BA1 Position 01.01.10
Menge: 1,000 psch

**03.01.20 Umzug Baustelleneinrichtung**
siehe BA1 Position 01.01.20
Menge: 2,000 St

#### Bereich 03.02 Vorbereitende Arbeiten

*Hinweis*

**03.02.1 Messung, Estrichfeuchte**
siehe BA1 Position 01.02.1
Menge: 3,000 psch

**03.02.2 Untergrundvorbereitung, Reinigung Wandfläche**
siehe BA1 Position 01.02.2
Menge: 100,000 m²

**03.02.3 Untergrundvorbereitung, Reinigung Bodenfläche**
siehe BA1 Position 01.02.3
Menge: 115,000 m²

**03.02.4 Risse im Estrich schließen**
siehe BA1 Position 01.02.4
Menge: 5,000 m

**03.02.5 Entkopplungsmatte liefern und einbauen**
siehe BA1 Position 01.02.5
Menge: 20,000 m

*Hinweis*

**03.02.6 Spachtelung, Wandfläche**
siehe BA1 Position 01.02.6
Menge: 20,000 m2

**03.02.7 Spachtelung, Bodenfläche**
siehe BA1 Position 01.02.7
Menge: 30,000 m2

**03.02.8 Nivellierausgleich, bis 5mm**
siehe BA1 Position 01.02.8
Menge: 6,000 m2

**03.02.9 Nivellierausgleich, 6-10mm**
siehe BA1 Position 01.02.9
Menge: 6,000 m2

**03.02.10 Voranstrich, Wandflächen**
siehe BA1 Position 01.02.10
Menge: 100,000 m²

**03.02.11 Voranstrich EP-Grundierung, Bodenfläche**
siehe BA1 Position 01.02.11
Menge: 100,000 m²

*Hinweis*

**Ausführungsbeschreibung 0014 Bau- und Leistungsbeschreibung - Sanitärräume**
*Bau- und Leistungsbeschreibung - Sanitärräume*
Die Sanitärräume/Bäder mit Duschen sind gemäß der
Wassereinwirkungsklasse W2-I an allen Bodenflächen im
Verbund
abzudichten.

Die Wandflächen oberhalb von Duschen und Badewanne sind
gemäß der Wassereinwirkungsklasse W1-I abzudichten.

Die Abdichtungsflächen sind vor Ausführung mit der
Bauleitung
abzustimmen.

**03.02.12 Wandabdichtung, W1-I, innen, Polymerdispersion**
siehe BA1 Position 01.02.12
Menge: 100,000 m²

**03.02.13 Bodenabdichtung, W2-l, innen, Reaktionsharz**
siehe BA1 Position 01.02.13
Menge: 115,000 m²

**03.02.14 Anschlussfuge, Dichtbandeinlage W2-l**
siehe BA1 Position 01.02.14
Menge: 140,000 m

**03.02.15 Abdichtung Manschette W2-l**
siehe BA1 Position 01.02.15
Menge: 75,000 St

**03.02.16 Anschlussfuge Innenecke, Dichtbandeinlage W2-l**
siehe BA1 Position 01.02.16
Menge: 35,000 m

**03.02.17 Anschlussfuge Außenecke, Dichtbandeinlagen W2-l**
siehe BA1 Position 01.02.17
Menge: 15,000 m

**03.02.18 Bodenablauf, eindichten W2-l**
siehe BA1 Position 01.02.18
Menge: 15,000 St

#### Bereich 03.03 Bodenfliesen im Innenbereich

*Hinweis*

**Ausführungsbeschreibung 0015 Bau- und Leistungsbeschreibung Bodenfliesen - Sanitär**
*Bau- und Leistungsbeschreibung Bodenfliesen - Sanitär*
Das Verlegemuster ist vor Arbeitsbeginn mit der
Bauleitung
abzustimmen und erfolgt nach Angabe AG.

Die Fugenbreite, wenn nicht anders angegeben ist gemäß
Herstellerempfehlung auszuführen.

**03.03.1 Bodenfliesen, 30x60cm, R10/A**
siehe BA1 Position 01.03.1
Menge: 115,000 m2

**03.03.2 Anarbeiten an Bodenablauf**
siehe BA1 Position 01.03.2
Menge: 10,000 St

*Hinweis*

**03.03.3 Zulage Gefälleschnitte, 1,00m2**
siehe BA1 Position 01.03.7
Menge: 10,000 St

**03.03.4 Reserve Bodenfliesen innen**
siehe BA1 Position 01.03.8
Menge: 15,000 St

#### Bereich 03.04 Wandfliesen im Innenbereich

*Hinweis*

**Ausführungsbeschreibung 0016 Bau- und Leistungsbeschreibung Wandfliesen - Sanitär**
*Bau- und Leistungsbeschreibung Wandfliesen - Sanitär*
Das Verlegemuster ist vor Arbeitsbeginn mit der
Bauleitung
abzustimmen und erfolgt nach Angabe AG.

Die Fugenbreite, wenn nicht anders angegeben ist gemäß
Herstellerempfehlung auszuführen.

**03.04.1 Wandfliesen, 30x60cm**
siehe BA1 Position 01.04.1
Menge: 100,000 m2

**03.04.2 Sockelfliese, H 6,0 cm**
siehe BA1 Position 01.04.2
Menge: 55,000 m

*Hinweis*

**03.04.3 Fensterlaibung, T=15cm**
siehe BA1 Position 01.04.5
Menge: 10,000 m

**03.04.4 Fensterlaibung, T=30cm**
siehe BA1 Position 01.04.6
Menge: 20,000 m

**03.04.5 Nachträgliches, zeitversetztes Einfliesen von Elektrodosen**
siehe BA1 Position 01.04.7
Menge: 50,000 St

**03.04.6 Nachträgliches, zeitversetztes Einfliesen von Türen**
siehe BA1 Position 01.04.8
Menge: 10,000 St

**03.04.7 Herstellen Löcher Wandfliese**
siehe BA1 Position 01.04.9
Menge: 100,000 St

**03.04.8 Anpassen Wandfliese Öffnung**
siehe BA1 Position 01.04.10
Menge: 20,000 m

**03.04.9 Anarbeiten an Druckspüler**
siehe BA1 Position 01.04.11
Menge: 15,000 St

#### Bereich 03.05 Wandbeschichtung Tapete

*Hinweis*
Alle Grundierungen, Spachtelungen Abdichtungen, Kleber,
Versigelungen und Dichtstoffe sind in einem System
getestet
worden bzw. ein zugelasseses System. Eine Montage mit
anderen
Materialien sind auf Ihr egnes Risiko.

System direkter Nassbereich:
Grundierung
Spachtelung je nach Bedarf des Untergrunds
Grundierung
Abdichtung
Kleber
Fototapete
Versiegelung
Dichtstoff

System indirekter Nassbereich:
Grundierung
Spachtelung je nach Bedarf des Untergrunds
Grundierung
Abdichtung
Kleber
Fototapete
Versiegelung

**03.05.1 Grundierung direkter Nassbereich**
Grundierung

Anforderungen:  Acrylat-basierte
Dispersionsgrundierung mit
  wasser- und alterungsbeständige
  Eigenschaften; D1
  Beständigkeit gegen Urin in Übereinstimmung
  mit ASTM D 1308-87
  schnell trocknenden und sehr emissionsarmen
  (EMICODE EC1 Plus und Blauer Engel nach
  DE-UZ 113)
Lösungsmitel:  lösemittelfreie
Dispersionsverlegewerkstoffe
  gemäß TRGS 610;

Untergrundart/Estrich: Beton

zum Beispiel: MAPEI Eco Prim T Plus oder gleichwertig

angebotenes Produkt:

'.........'
(Bieterangabe)
Menge: 10,000 m²

**03.05.2 Grundierung indirekter Nassbereich**
Grundierung für  gleichmäßigen Untergrund/
Saugverhalten

Weitere Eigenschaften:  Haftvermittlend; schnell
trocknend;
  alkalibeständig

zum Beispiel: FFT primer oder gleichwertig

angebotenes Produkt:

'.........'
(Bieterangabe)
Menge: 10,000 m²

**03.05.3 Spachtelung**
Wandspachtelung, innen, vollflächig.

Zweck: Verbesserung der Oberflächenqualität
Vorleistung: grundierte glatte Beton-, geputzte
 MW- oder GK-Wände
Folgeleistung: Abdichtung; Tapete
Material: Kalkzementputz als Unterputz in GP, CS
II, Wc1 gemäß DIN EN 998-1
Schichtdicke: bis 5 mm
Oberfläche: Q3, geglättet

Ortsangabe:  Bauteil C 1.OG und 4.OG; Flur EG;
  Bauteil F
angebotenes Produkt:

'.........'
(Bieterangabe)
Menge: 20,000 m²

**03.05.4 Dispersionsabdichtung**
Einkomonentige, gebrauchsfertige, lösemittelfreie, gut
spachtelbare
Dispersionsabdichtung nach DIN 18534 auf
Kunstharzdispersionsbasis

Zulässige Wassereinwirkungsklassen:
  nach DIN 18534; W1-I
Verfahren:  mindestens zwei Arbeitsgängen
Schichtdicke:  von 0,5 mm Trockenschichtdicke (= 0,8 mm
  Nassschichtdicke)
Oberfläche:  glätten und schleifen mind. Q3

Ortsangabe: Bauteil C 1.OG und 4.OG; Flur EG;
  Bauteil F

zum Beispiel: MAPEI Mapegum WPS
(Dispersionsabdichtung) in grau und grün oder
gleichwertig

angebotenes Produkt:

'.........'
(Bieterangabe)
Menge: 10,000 m²

**03.05.5 Abdichtung Dichtband**
Abdichtung Dichtband

Abdichtungs- und Entkopplungsbahn aus Polyethylen mit
beidseitiger Polypropylenvliesbeschichtung;
selbstklebend

Wassereinwirkungsklasse: W0-I - W02-I nach DIN 18534

zum Beispiel: MAPEI Mapeguard ST (Dichtband) oder
gleichwertig

angebotenes Produkt:

'.........'
(Bieterangabe)
Menge: 10,000 m

**03.05.6 Abdichtung von Innenecken**
Abdichtung von Innenecken

Dichtecke

Material: dreischichtiges Produkt aus
Polypropylen/Polyethylen

Wassereinwirkungsklasse: W0-I - W02-I nach DIN 18534

zum Beispiel: MAPEI Mapeguard IC (Innenecke) oder
gleichwertig

angebotenes Produkt:

'.........'
(Bieterangabe)
Menge: 1,000 St

**03.05.7 Abdichtung von Außenecken**
Abdichtung von Außenecken

Produkt: MAPEI Mapeguard EC (Außenecke) oder
gleichwertig
Maße: Breite: 17,5 cm, Länge: 17,5 cm, Höhe: 9 cm
Menge: 1,000 St

**03.05.8 Abdichtung Dichtmanschetten Wand**
Abdichtung Dichtmanschetten Wand

Material:  dreischichtiges Produkt aus
  Polypropylen/Polyethylen
  vliesbeschichtet, für optimalen Haftverbund zur
  Abdichtung
Wassereiinwirkungsklasse:  W0-I nach DIN 18534
Verwendung:  Abdichtung von Rohrdurchdringungen im
  System

zum Beispiel:  MAPEI Mapeguard PC (Dichtmannschetten)
  oder gleichwertig

angebotenes Produkt:

'.........'
(Bieterangabe)
Menge: 2,000 St

**03.05.9 Abdichtung Schnittschutzband**
Abdichtung Schnittschutzband

Material:  dreilagiges Gewebe aus Polyamid und
  Polyethylen einseitig selbstklebend
Schnittfestigkeit: gemäß EN 388
Zweck :  Reduzierung Beschädigungen des Dichtbandes
Einsatzort:  Kehlen zwischen Boden/Decke und Wand oder
  in Wandecken
Wassereinwirkungsklasse:  W0-I - W02-I nach DIN 18534

zum Beispiel:  MAPEI Mapeband CP (Schnittschutzband)
  oder gleichwertig

angebotenes Produkt:

'.........'
(Bieterangabe)
Menge: 10,000 m

**03.05.10 Kleber direkter Nassbereich**
Wetter- und Feuchtigkeitsbeständiger Klebstoff auf
Dispersionsbasis
für erhöhte Beanspruchung des Funktionsflächentextils;
weiß
auftrocknend

Untergrund:  auf Q3
Wassereinwirkungsklasse:  W0-I nach DIN 18534

zum Beispiel:  FFT waterglue oder gleichwertig

angebotenes Produkt:

'.........'
(Bieterangabe)
Menge: 10,000 m²

**03.05.11 Kleber indirekter Nassbereich**
Klebstoff auf Dispersionsbasis für normale
Beanspruchung der
abwischbaren Fototapete

Untergrund:  auf Q3
Wassereinwirkungsklasse:  W0-I nach DIN 18534

zum Beispiel: FFT glue oder gleichwertig

angebotenes Produkt:

'.........'
(Bieterangabe)
Menge: 10,000 m²

**03.05.12 abwischbare Fototapete**
Fototapete als Oberflächenbelag im indirekten
Nassbereich und
direkten Nassbereich

Material:  Gewebtes Material aus Polyester (PES)
  mit leicht strukturierter Oberfläche
  Polyamidbeschichtung (PA) beidseitig
Gewicht:  ca. 300 g/m²
Materialdicke:  ca. 0,39 mm
weitere Anforderungen:  Phthalatfrei; Reinigungsfähig;
  OEKO TEX Standard 100; translucent

Maße:  der Fototapete können einer beigefügten,
vorläufigen
  Tabelle entnommen werden

Es werden zwei Naturmotive vorgegeben:
1. Motiv: Sanitär BT A EG
2. Motiv: Sanitär BT A 1.OG
Die Gewünschte Grafik wird dem Auftragnehmer in
ausreichend
hoher Qualität zur Vefügung gestellt.

empfohlenes Produkt: FFT Funktionsflächentextil
crocodile oder
gleichwertig
Menge: 20,000 m²

**03.05.13 Versiegelung**
Versiegelung

2-komponentigen, wasserbasierten, UV-beständigen,
widerstandfähigen PU-Versiegelung

empfohlenes Produkt: FFT seal+hardener (Versiegelung)
oder
gleichwertig
Glanzgrad: seidenmatt oder seidenglanz
Menge: 10,000 m²

**03.05.14 Silikondichtstoff für Eck-, Anschluss- und Bewegungsfugen**
Eck-, Anschluss- und Bewegungsfugen mit fungizid
eingestelltem,
acetatvernetzendem, 1-komponentigem Silikondichtstoff,
elastisch
schließen, einschließlich aller Nebenarbeiten.

empholenes Produkt: MAPEI Mapesil AC oder gleichwertig
Farbton: nach RAL gemäß Angabe Bauherr
Menge: 20,000 m

#### Bereich 03.06 Profile, Fugen

*Hinweis*

**03.06.1 Kantenschutzschiene, Edelstahl V2A,**
siehe BA1 Position 01.06.1
Menge: 30,000 m

**03.06.2 Trennschiene/-winkel, V2A, H=6-10mm**
siehe BA1 Position 01.06.2
Menge: 15,000 m

*Hinweis*

**03.06.3 dauerelastische Verfugung, Fliesen**
siehe BA1 Position 01.06.3
Menge: 190,000 m

#### Bereich 03.07 Einbauteile

*Hinweis*

**03.07.1 Revisionsöffnung, magnetisch, 20x20cm**
Revisionstür einschl. Rahmen und Magnetverschluss, mit
vorher
beschriebenen Fliesenbelag belegen einschl. Verfugung,
dauerelastischen Anschlüssen und Anarbeitungen.

Vorleistung: Wandfliesen mit Aussparung
Format: eckig
Abmessung: 200x200 mm
Menge: 5,000 St

**03.07.2 Revisionsöffnung, magnetisch, 40x40cm**
Revisionstür einschl. Rahmen und Magnetverschluss, mit
vorher
beschriebenen Fliesenbelag belegen einschl. Verfugung,
dauerelastischen Anschlüssen und Anarbeitungen.

Vorleistung: Wandfliesen mit Aussparung
Format: eckig
Abmessung: 400x400 mm
Menge: 5,000 St

**03.07.3 Revisionsöffnung, magnetisch, 40x60cm**
Revisionstür einschl. Rahmen und Magnetverschluss, mit
vorher
beschriebenen Fliesenbelag belegen einschl. Verfugung,
dauerelastischen Anschlüssen und Anarbeitungen.

Vorleistung: Wandfliesen mit Aussparung
Format: eckig
Abmessung: 400x600 mm
Menge: 5,000 St

*Hinweis*

**03.07.4 Kippspiegel, 500x600mm**
Kristallspiegel als Kippspiegel, rechteckig, mit
C-Kantenschliff,
verdeckt befestigt.

Zweck: behindertengerechter Spiegel
Vorleistung: Wandfliesen
Größe: ca. 500x600 mm
Betätigung: Seilzug

Einbauort: Sanitär, Barrierefrei
Menge: 3,000 St

**03.07.5 Kristallspiegel, rechteckig, 600x400mm**
Kristallspiegel, rechteckig, mit Kantenschliff
einbauen.

Leistungsbestandteile
verdeckte Befestigungen
oberflächenbündiger Einbau
dauerelastische Verfugung

Größe: ca. 600x400 mm

Einbauort: Sanitär
Menge: 3,000 St

**03.07.6 Kristallspiegel, rechteckig, 600x800mm**
Kristallspiegel, rechteckig, mit Kantenschliff
einbauen.

Leistungsbestandteile
verdeckte Befestigungen
oberflächenbündiger Einbau
dauerelastische Verfugung

Größe: ca. 600x800 mm

Einbauort: Sanitär
Menge: 3,000 St

#### Bereich 03.08 Schutzabdeckungen

**03.08.1 Schutzabdeckung, Boden, Vlies + OSB**
Schutzabdeckung für neu eingebauten Fliesenbelag.

Leistungsbestandteile
Glasfaservlies über 1,5 mm
Holzplatte: OSB-Verlegeplatte d= 15 mm
Stöße staubdicht verkleben
Alle Wandanschlüsse staubdicht verkleben
Ausbau nach Anweisung der örtlichen Bauleitung
Entsorgung nach AVV-Schlüssel

Zweck: Schutz des neuen Fliesenbodens vor
 Beschädigung, Verschmutzung und
 Staub
Vorleistung: Fliesenbelag
Menge: 115,000 m2

**03.08.2 Schutzabdeckung, Boden, Alukarton**
Schutzabdeckung für neu eingebauten Fliesenbelag.

Leistungsbestandteile
Aluminiumkaschierter Karton "Tetrapak"
Stöße staubdicht verkleben
Alle Wandanschlüsse staubdicht verkleben
Ausbau nach Anweisung der örtlichen Bauleitung
Entsorgung nach AVV-Schlüssel

Zweck: Schutz des neuen Fliesenbodens vor
 Beschädigung, Verschmutzung und
 Staub
Vorleistung: Fliesenbelag
Menge: 20,000 m2

#### Bereich 03.09 Revisionsunterlagen

**03.09.1 Revisionsunterlagen**
Zum Schlussabnahmetermin sind die folgenden Unterlagen
ausgedruckt und digital als pdf-Datei abzugeben:
Produktdatenblätter aller verwendeten Materialien,
Pflegeanleitungen zu reinigender Materialien,
Menge: 1,000 psch

#### Bereich 03.10 Stundenlohnarbeiten

*Hinweis*
Stundenlöhne enthalten die Zulagen für Feiertags-,
Samstags- und
Sonntagsarbeit sowie für Überstunden.

Mit den Stundenlöhnen sind im Weiteren Fahrkosten,
Aufwendungen für Verpflegung, Übernachtung sowie
Kleinmaterialien, Einsatz von Kleinmaschinen und
Verbrauchsmaterialien usw. abgegolten.

Ein Anspruch auf Ableistung der nachstehend genannten
Stunden
besteht generell nicht.

Ein Vergütungsanspruch für Zeitaufwendungen entsteht
nur, wenn
die voraussichtlich benötigten Aufwendungen vor
Arbeitsausführung von der Bauleitung
bestätigt/beauftragt wurden.

Für einfache Tätigkeiten, wie Transport, Reinigung,
Stemm- und
Abbrucharbeiten etc., gelangen grundsätzlich nur die
Stundensätze
für Bauhelfer zur Abrechnung.

Die vom AN angegebenen Stundensätze werden als
Grundlage
wechselseitiger Zeitaufwandsverrechnung zwischen AN
und AG
herangezogen.

**03.10.10 Stundensatz: Fachwerker**
Stundensatz für Leistungen, welche nicht in den
Positionen erfasst
sind und nur auf ausdrückliche Anweisung der
Bauleitung gegen
Nachweis zur Ausführung kommen.

Fachwerker
Menge: 10,000 h

**03.10.20 Stundensatz: Bauhelfer**
Stundensatz für Leistungen, welche nicht in den
Positionen erfasst
sind und nur auf ausdrückliche Anweisung der
Bauleitung gegen
Nachweis zur Ausführung kommen.

Bauhelfer
Menge: 10,000 h

USt %: 19,00
